# Oberhausen_Essener-Str-66_CO2-Projekt
Angebotsaufforderung (GAEB DA XML 3.2, DA83)
Projekt: MO-055000-016
Währung: EUR
Erstellt mit: GXML Toolbox V3.3 R20230829, iTWO_64 V24.0.454, 22.09.2026

## 13 Außenanlagen Grünflächen
Datum: 22.09.2026

### Bereich 01 Allgemeine Informationen

*Hinweis: A) ALLGEMEINE VORBEMERKUNGEN*
A) ALLGEMEINE VORBEMERKUNGEN ================================

A1) ALLGEMEINES

Dem Leistungsverzeichnis liegen die "Zusätzliche Vertragsbedingungen für die Ausführung von Bauleistungen (Z-VOB/B)" der Covivio Immobilien GmbH zugrunde.

Für sich auf dieses Leistungsverzeichnis beziehende Beauftragungen gelten die Vertragsbedingungen in jedem Einzelfall als vereinbart. Sofern zukünftig als Ersatz für die aktuell gültigen Z-VOB/B mit dem Auftragnehmer neue Z-VOB/B vereinbart werden, gelten für nach Gültigkeitsbeginn die neuen Z-VOB/B beauftragte Leistungen ausschließlich die neuen Z-VOB/B.

Für nach diesem Leistungsverzeichnis ausgeführte Leistungen gelten, ergänzend zu den jeweiligen Leistungsbeschreibungen der einzelnen Positionen, bei evtl. Widersprüchen in nachfolgend genannter Reihenfolge, folgende Bedingungen:

1. diese ““Allgemeine Vorbemerkungen““ (A)

2. die sich anschließenden ““Allgemeine technische Vorbemerkungen““ (B)

3. die sich anschließenden ““Besondere technische Vorbemerkungen““ (für dieses Gewerk) (C)

4. die ““Zusätzliche Vertragsbedingungen für die Ausführung von Bauleistungen Z-VOB/B““

5. Baustellenordnung der Covivio Immobilien GmbH in der jeweils gültigen Fassung.

Mit Erhalt der Bestellung erklärt der Auftragnehmer, dass von ihm sämtliche gesetzlichen, behördlichen und berufgenossenschaftlichen Auflagen erfüllt werden, die zur Ausführung der Leistungen erforderlich sind.

Es dürfen nur solche Materialien verwendet werden, über die der Auftragnehmer das uneingeschränkte Eigentumsrecht besitzt und die vollkommen frei von Rechten Dritter sind.

Für die Ausführung der Arbeiten ist Fachpersonal in ausreichender Zahl einzusetzen.
Hierbei ist darauf zu achten, dass für die Ausführung sämtlicher Arbeiten unsere Baustellenordnung in der jeweils gültigen Fassung zu beachten ist, die dem ausführenden Fachpersonal in geeigneter Form zur Kenntnis zu geben ist.

Der Einsatz von Subunternehmern ist lediglich in schriftlicher Absprache mit dem Auftraggeber erlaubt.

A2) BAUEN IM BETRIEB

Die Ausführung der Arbeiten erfolgt auf dem Gelände der Covivio bei laufendem Geschäftsbetrieb. Der Auftragnehmer hat seine Arbeiten so zu organisieren, dass Beeinträchtigungen für die Mitarbeiterinnen und Mitarbeiter der Covivio, die ansässigen Gewerbemieter sowie deren Besucher auf das notwendige Mindestmaß beschränkt werden.

Die Nutzbarkeit der Parkplatzflächen und die Erreichbarkeit der Gebäudezugänge sind jederzeit sicherzustellen. Erforderliche Einschränkungen oder Sperrungen sind rechtzeitig vor Ausführung mit dem zuständigen Bauleiter abzustimmen.

A3) PREISE

Soweit und sobald Überschreitungen absehbar sind, ist hierüber dem zuständigen Bauleiter ein schriftliches Angebot einzureichen und eine gesonderte Vereinbarung über die Einkaufsabteilung zu treffen.

In den Einheitspreisen sind sämtliche Kosten, wie Lohn-, Material- und Nebenkosten enthalten, insbesondere auch:

1) Koordination / Terminabsprache(n) mit Bauleiter(n)

2) sämtliche Fahrt- und Transportkosten,

3) sämtliche tariflichen Zulagen wie z. B. Schmutz- und Staubzulagen, Zulagen für ekelerregende Arbeiten etc.,

4) die Gestellung, Vorhaltung und spurlose Entfernung aller erforderlichen Gerüste und Absperrungen (ggf. auch Warnschilder) bis zu einer Höhe der Arbeitsbühne von 2 m; die Mitbenutzung der Gerüste ist allen mit Reparaturarbeiten beschäftigten Firmen kostenlos zu gestatten,

5) Befestigungsmittel aller Art; Hilfsstoffe wie Nägel, Bindedraht und Kleinmaterial sowie alle Baustoffe, die zur kompletten Erstellung der Leistung erforderlich sind,

6) die Abdeckung von Einrichtungsgegenständen zum Schutz vor Beschädigung und Verschmutzung,

7) das, tägliche, Säubern der Arbeitsstelle,

8) der Ausbau und Abtransport sowie die ordnungsgemäße Entsorgung, einschließlich Kippgebühren, sämtlichen Bauschutts und aller alter, schadhafter Teile. Teile, für die sich der Auftraggeber eine generelle oder einzelfallbezogene Prüfung vorbehalten hat, sind bis zu diesem Zeitpunkt, längstens jedoch für die Dauer von 10 Wochen, vom AN vorzuhalten und dürfen erst danach entsorgt werden.

9) Alle weiteren Nebenleistungen, die zur Erfüllung der in den Leistungspositionen beschriebenen Hauptleistungen, unter Beachtung aller einschlägigen Vorschriften, erforderlich sind, aber nicht gesondert aufgeführt sind.

Erforderliche Leistungen, die in den nachfolgenden Leistungspositionen nicht enthalten sind, sind als Nachtrag dem zuständigen Bauleiter vor Ausführung zur Genehmigung aufzugeben. Die Preise für derartige Zusatzleistungen sind auf der Kalkulationsbasis des Leistungsverzeichnisses zu kalkulieren. Diese Positionen sind so ausreichend und umfassend zu beschreiben, dass sowohl eine sachlich-fachliche als auch eine kalkulatorische Nachprüfung durch den Auftraggeber gewährleistet ist, hierzu gehört insbesondere die Angabe der verfahrenen Stunden.

Die Einheitspreise sind Nettopreise. Sie gelten zuzüglich der zum jeweiligen Leistungserbringungszeitpunkt gültigen Mehrwertsteuer.

A4) ABRECHNUNG

Maßgebend für die Abrechnung ist das nach Fertigstellung der Arbeiten durch den Auftragnehmer zu nehmende Aufmaß, sowie die Bestätigung des zuständigen Bauleiters, dass die Leistungen durchgeführt wurden.

Das testierte Aufmaß bzw. die Bestätigung ist vom Auftragnehmer mit der Schlussrechnung einzureichen.

Der Auftraggeber ist berechtigt, jederzeit ein gemeinsames Aufmaß zu verlangen.

A5) Nachhaltigkeit

Als eines der führenden Wohnungsunternehmen sehen wir uns mit unseren Partnern in der Verantwortung im Thema Nachhaltigkeit: Es ist unsere Pflicht, Wirtschaftlichkeit, Umweltverträglichkeit und Lebensqualität miteinander in Einklang zu bringen. Dazu gehört selbstverständlich auch, das Klima zu schützen, Ressourcen effizient zu nutzen und den Menschen ein angenehmes Lebensumfeld zu gestalten. Dazu möchten wir beitragen mit unserem Denken und Handeln, mit den verwendeten Produkten und Lösungen.
Dabei geben wir innerhalb unseres Leistungsverzeichnisses dementsprechend umweltverträgliche Produkte als Standard vor und verweisen auf die sachgemäße Handhabung und Entsorgung im Rahmen der von uns beauftragten Arbeiten.

A6) SONSTIGES

Die in diesen Bedingungen festgelegten Pflichten hat der Auftragnehmer jedem Dritten aufzuerlegen, dessen er sich zur Erfüllung dieser Pflichten bedient.
Das Leistungsverzeichnis darf weder ganz noch teilweise in irgendeiner Form Dritten entgeltlich oder unentgeltlich zugänglich gemacht werden.

*Hinweis: B) ALLGEMEINE TECHNISCHE VORBEMERKUNGEN*
B) ALLGEMEINE TECHNISCHE VORBEMERKUNGEN ============================================

B1) ALLGEMEINES

Für Lieferung und Ausführung gelten neben dem Leistungsverzeichnis:

1. die neuesten DIN-Vorschriften (ausgenommen DIN 1961), VDE- und VDI-Richtlinien,

2. die Vorschriften der zuständigen Behörden z. B. Bauaufsicht, Gewerbeaufsicht, Brandverhütung, TÜV, Berufsgenossenschaften und Versorgungsbetriebe,

3. die Bestimmungen der Gerüstbauordnung,

4. die Festlegungen des jeweiligen Werkstoffherstellers. Die Werkstoffe müssen den geforderten Bedingungen der Leistungsbeschreibung entsprechen.
B2) FACHSPEZIFISCHE NACHWEISE

Fachspezifische Nachweise, z. B. für den Umgang mit Asbest, PAK, und dergleichen, sind auf Anforderung des (AG) jederzeit und umgehend zu erbringen.

Bei wesentlichen Änderungen z. B. Ausscheiden eines befähigten Mitarbeiters oder Auslaufen eines befristeten Nachweises (z. B. Schweißnachweis) ist der AN verpflichtet, dies unverzüglich beim (AG) schriftlich anzuzeigen und ggf. angebotene Aufträge abzulehnen. Ebenso sind die jeweils gültigen Unfallverhütungsvorschriften zu beachten und unbedingt einzuhalten.

B3) GEBÄUDESCHÄDEN

Falls dem Auftragnehmer bei der Durchführung der Arbeiten weitere Gebäudeschäden bekannt werden (auch an anderen Gewerken), so hat er den zuständigen Bauleiter des Auftraggebers hierüber umgehend zu unterrichten.

B4) LAGER- UND ABSTELLFLÄCHEN

Die Errichtung von Lager- und Arbeitsplätzen ist mit der jeweiligen Bauleitung vorher abzustimmen.

Baustoffe und Bauteile dürfen nicht in den Treppenhäusern und/oder auf anderen Verkehrsflächen gelagert werden.

Bauschutt darf grundsätzlich nicht im Gebäude gelagert werden.

B5) BEDINGUNGEN FÜR DIE ENTSORGUNG VON ABFÄLLEN

Der Auftragnehmer ist verpflichtet, die beim Auftraggeber anfallenden Abfälle ordnungsgemäß und sofort zu entsorgen. Zu diesem Zweck hat er die einschlägigen Gesetze, Verordnungen und sonstigen öffentlich-rechtlichen Vorschriften z. B. das Kreislaufwirtschafts- und Abfallgesetz - einzuhalten. Eine Zwischenlagerung von Abfällen ist nicht gestattet.

Sollten die für den Transport und die Entsorgung erforderlichen Genehmigungen erlöschen, ist dies dem Auftraggeber unverzüglich schriftlich mitzuteilen. Mit Übernahme der Abfälle durch den Auftragnehmer gehen Eigentum, Gefahr, Verkehrssicherungspflicht und öffentlich-rechtliche Verantwortung auf diesen über.

Der Auftraggeber behält sich vor zu prüfen, ob der Auftragnehmer seinen Pflichten nachgekommen ist. Hierzu kann der Auftraggeber Einsicht nehmen in die vom Auftragnehmer nach öffentlich-rechtlichen Vorschriften zu führenden Nachweisbücher und in den Genehmigungsbescheid der angefahrenen Abfallentsorgungsanlage, dessen Vorlage der Auftragnehmer zu bewirken hat.

Der Auftragnehmer hat zur Abdeckung aller - sowohl seiner als auch die des Auftraggebers sich aus der Abfallbeseitigung ergebenden Haftungsrisiken unter Einschluss des Gewässerschäden-Haftungsrisikos - auf seine Kosten eine Haftpflichtversicherung in ausreichender Höhe für Personen-, Sach- und Vermögensschäden abzuschließen und dem Auftraggeber den Abschluss auf Verlangen nachzuweisen. Diese Regelung lässt die Haftung des Auftragnehmers unberührt.

B6) BAUSTOFFE UND EINBAUTEILE

Sämtliche Baustoffe und Einbauteile müssen hinsichtlich ihrer Art und ihrer Verarbeitung den bei Ausführung aktuellen DIN-Vorschriften und sonstigen anerkannten bautechnischen Richtlinien entsprechen. In der Regel sind gütegeschützte Baustoffe und Einbauteile zu verwenden. Der Auftraggeber kann einen Gütenachweis für diese Materialien verlangen. Wenn nicht gütegeschützte Baustoffe oder Einbauteile angeboten oder eingebaut werden, hat der Auftragnehmer auf seine Kosten den Gütenachweis zu erbringen. Der Auftraggeber ist berechtigt, die Verwendung nicht normengerechter oder ungeeignet erscheinender Materialien abzulehnen. Der Auftraggeber ist in begründeten Fällen berechtigt, Materialproben zu entnehmen und prüfen zu lassen.

B7 SCHADSTOFFE. INSBESONDERE ASBEST

Bekanntlich wurde bis in die 1990er Jahre hinein Asbest als bevorzugter Baustoff bei Errichtung von Gebäuden verwendet. Asbest war nicht nur als Baustoff in Beton eingebunden. Er fand auch Verwendung
z. B. in speziellen Klebern für Fliesen oder anderen Bodenbelägen oder in den zu verwendeten Bauteilen selbst.

Wir gehen davon aus, dass Ihnen als Handwerksfirma zwar grundsätzlich die abstrakte Gefahr einer Asbestkontamination bewusst ist, möchten Sie jedoch nochmals in Bezug auf den Umgang mit Asbest sensibilisieren.

Bei sämtlichen Arbeiten an Asbestprodukten, wie z. B. bohren, sägen, schneiden oder herausreißen, können Asbestfasern freigesetzt werden, die bei ungesicherten Umgang im schlimmsten Falle zu einer schweren Lungenerkrankung der tätigen Personen, also auch Ihren Mitarbeitern, führen können.

Aus diesem Grunde hat der Gesetzgeber auch gemäß TRGS 519 (Technische Regeln für Gefahrstoffe) verfügt, dass nur zugelassene Fachbetriebe, die über die entsprechende Sachkunde verfügen, asbesthaltige Materialien entfernen und entsorgen dürfen.

Bei sämtlichen Arbeiten ist daher immer kritisch zu prüfen, ob Bauteile Asbest enthalten könnten und im Verdachtsfall, vor Ausführung von Arbeiten, unsere Bauleitung zu Rate zu ziehen, um mögliche Gesundheitsgefährdungen Ihrer Mitarbeiter und unserer Mieter zu verhindern.

*Hinweis: C) Besondere Technische Vorbemerkungen / Technische Vertragsbedingungen*
Grundlage des Vertrags ist die  Vergabe- und
Vertragsordnung für Bauleistungen (VOB) Teil B -
Allgemeine Vertragsbedingungen für die Ausführung von
Bauleistungen
Die Ausführung der Leistungen erfolgt auf Grundlage der
VOB Teil C - Allgemeine Technische Vertragsbedingungen
für Bauleistungen
werden Bestandteil des Vertrags

Zusätzlich werden alle fachbezogenen DIN-Normen
Bestandteile des Vertrags.

*Hinweis: 1. ANGABEN ZUR BAUSTELLE*
1. ANGABEN ZUR BAUSTELLE

1.1
LAGE DER BAUSTELLE
Das Bauvorhaben liegt in Oberhausen an der Essener Straße 66.

Die Freianlage besteht aus diversen Parkplätzen und eingen unterschiedlich genutzten Grünflächen. Insgesamt sind es circa 4150 m², davon sind circa 3650 m² Grünfläche / zu bearbeiten.

Bauherr und Auftraggeber ist die

COVIVIO Immobilien GmbH
Essener Straße 66
48047 Oberhausen
Die Gestaltung soll insgesamt naturnah und ökologisch erfolgen.

Die Umgestaltung umfasst im groben folgende Arbeiten:
ca. 350 m² Wegeflächen
ca. 1650 m² Vegetationsflächen mit Einsaaten und Pflanzungen
ca. 1950 m² Rasenfläche
ca. 60 m Zaunbauarbeiten
ca. 65 m Trockenmauern / Natursteinquader zur Hangsicherung
ca. 55 m² Wasserfläche und ein Quellstein
Diverse Einbauten wie Bänke, Tischtennisplatte etc.
Anschlussarbeiten an Bestandswegeflächen

1.2
BETRIEBLICHE BEDINGUNGEN
Bei den o.g. Vorhaben handelt es sich um die Erneuerung einer gemeinschaftlichen Freianlage. Die Arbeiten sind möglichst so durchzuführen, dass der umgebende Straßen-,  Rad- und Fußgängerverkehr nicht behindert wird.

1.3
ART UND LAGE DER GEPLANTEN BAULICHEN ANLAGEN,
Die zu bearbeitende Fläche beträgt im Gesamten circa 3650 m².
Die von einem gewerblich geprägten Umfeld umgebene Liegenschaft befindet sich an der Essener Straße 66 in Oberhausen, in unmittelbarer Nähe des Westfield Centro sowie weiterer gewerblich genutzter Flächen.

Im Wesentlichen handelt es sich um den Hauptverwaltungsstandort der Covivio mit mehreren Gebäudeteilen (A, B und C) sowie einer vorgelagerten Parkplatzanlage. Die Gebäudeteile A und C werden durch Covivio genutzt. Im Gebäudeteil B sind gewerbliche Mieter ansässig, denen feste Stellplatzflächen innerhalb der Parkplatzanlage zugeordnet sind. Die uneingeschränkte Erreichbarkeit dieser Bereiche ist während der Ausführung der Arbeiten zu berücksichtigen.

Die Parkplatzanlage wurde kürzlich umfassend umgebaut und neu hergestellt. Die Fahrgassen, Stellplatzflächen und Zuwegungen sind überwiegend in Asphaltbauweise ausgeführt. Teilbereiche der Stellplatzanlage wurden mit Rasengittersteinen hergestellt auf die besondere Rücksicht genommen werden muss.

1.4
VERKEHRSVERHÄLTNISSE AUF DER BAUSTELLE.
Die Arbeiten erfolgen auf einem in Betrieb befindlichen Firmengelände. Die Nutzbarkeit der Parkplatzanlage, die Erreichbarkeit der Gebäudezugänge sowie die Zu- und Abfahrt für Mitarbeiterinnen und Mitarbeiter, Besucher, Mieter und Lieferanten sind während der gesamten Bauzeit weitestgehend sicherzustellen. Erforderliche Einschränkungen oder Sperrungen sind frühzeitig mit dem zuständigen Bauleiter abzustimmen und rechtzeitig anzukündigen.

1.5
ÜBERLASSUNG VON ANSCHLÜSSEN
FÜR WASSER, ENERGIE UND ABWASSER
Anschlussmöglichkeiten für Strom und Wasser sind auf der Baustelle vorhanden und wird dem AN während der Bauzeit zur Verfügung gestellt. Für die Nutzbarkeit dieser mit evtl. Verlängerungskabeln oder Schläuchen muss der AN sorgen. Die Kabel oder Schläuche müssen bei Wegquerungen entsprechend gegen Stolpergefahr gesichert werden (Kabelbrücke Verkehrssbarken). Die Kosten sind unter Baustelleneinrichtung einzukalkulieren und sind damit abgegolten.

1.8
BENUTZUNG ODER MITBENUTZUNG
ÜBERLASSENEN FLÄCHEN UND RÄUME DES BAUHERRN.
Lagerplatz für Material, Maschinen und sonstige Baustelleneinrichtung ausschließlich im Baustellenbereich. Anderweitige Lagerplätze werden vom Bauherrn nicht zur Verfügung gestellt.

1.9
HYDROLOGISCHE VERHÄLTNISSE
Da die Bodeneingriffe bodennah erfolgen, ist von einer
Beeinträchtigung von Schichten-, bzw. Grundwasser nicht
auszugehen. Da es sich bei den zu bearbeitenden Böden
z.T. um bindige Böden handelt ist zum Teil mit temporärer Staunässe nach Niederschlägen zu rechnen.

1.10
BESONDERE UMWELTRECHTLICHE VORSCHRIFTEN.
Das Betanken von Fahrzeugen und Maschinen ist so vorzunehmen, dass eine Boden- und Grundwasserverunreinigung auszuschließen ist. Sollten
trotzdem Stoffe in den Boden gelangen, die eine Gefährdung darstellen, so ist der Bereich auf Kosten des AN umgehend großflächig auszukoffern und zu entsorgen. Der vorherige Zustand ist auf Kosten des AN wieder herzustellen.

1.11
BESONDERE VORGABEN FÜR DIE ENTSORGUNG
Für die zu entsorgenden Materialien sind die entsprechenden Entsorgungsnachweise (Lieferscheine, Wiegekarten) zu erbringen. Für die ordnungsgemäße Entsorgung sind ausschließlich Entsorgungsfachbetriebe gem. § 56 Kreislaufwirtschaftsgesetz zu benennen:
Der Nachweis der geordneten Entsorgung ist unmittelbar zu erbringen. Die Einheitspreise der entsprechenden Leistungspostionen verstehen sich einschließlich der einzukalkulierenden Entsorgungsgebühren.
Abrechnung erfolgt auf Grundlage des Ladegewichts und der Annahmescheine der Deponie, bzw. des Recyclingbetriebes.
Der Auftragnehmer verpflichtet sich, beim Anfall von
Abfällen diese als Erzeuger ordnungsgemäß zu entsorgen
und die hierfür erforderlichen Vorschriften zur Durchführung der elektronischen Nachweisführung (§§ 17  22 Nachweisverordnung - NachwV), d. h. die Nachweis- und Registerpflichten und evtl. anfallender Bußgelder, in eigener Verantwortung zu beachten.
Hierzu ist es erforderlich, dass im Entsorgungsnachweis
1. der Auftragnehmer als Erzeuger aufgeführt ist,
2. die Erzeuger-Nr. dem Auftragnehmer zugeordnet ist,
3. die Begleitscheine vom Auftragnehmer unterzeichnet
werden, die Verantwortliche Erklärung zum Entsorgungsnachweis vom Vertreter des Auftragnehmers
unterzeichnet wird, das Register vom Auftragnehmer geführt wird und der Auftragnehmer sich für die Teilnahme am elektronischen Abfallnachweisverfahren bei der Zentralen Koordinierungsstelle der Länder (ZKS-Abfall) elektronisch hat registrieren lassen und dort ein auf sich lautendes elektronisches Postfach eingerichtet hat. Durch die Unterschrift im Angebotsvordruck werden zugleich diese Vertragsbedingungen für Entsorgungsleistungen von gefährlichen Abfällen vom Bieter rechtsverbindlich abgegeben.

1.12 SCHUTZ VON PFLANZBESTÄNDEN, VERKEHRSFLÄCHEN, BAUTEILEN, BAUWERKEN, GRENZSTEINEN, ETC. IM BEREICH DER BAUSTELLE.
Für alle vorhandenen privaten und öffentlichen Flächen einschließlich sämtlicher Zufahrtsflächen sind Vorkehrungen zum Schutz derselben durch den Auftragnehmer (AN) eigenverantwortlich zu treffen.
Die Regulierung etwaiger Schäden, die durch die Benutzung des AN entstehen, obliegt dem AN. Eine gesonderte Vergütung für die unter diesem Punkt beschriebenen Auflagen erfolgt nicht.
Im weiteren wird hier auf den besonderen Schutz des vorhandenen Baum- und Strauchbestandes nach DIN 18 920
ausdrücklich hingewiesen.
Es wird hier auf die zur Verfügung gestellten Bewegungsbereiche / Arbeitsbereiche hingewiesen.
Die angrenzenden Vegetationsflächen und befestigten Flächen sind absolute Tabuzonen, die nicht befahren werden dürfen
und nicht zu Lagerzwecken dienen.

1.13
IM BEREICH DER BAUSTELLE VORHANDENE ANLAGEN,
INSBESONDERE ABWASSER-, UND VERSORGUNGSLEITUNGEN.
Der AN ist verpflichtet, sich vor Beginn der Arbeiten Informationen und Planunterlagen über die vorhandenen Versorgungstrassen der einzelnen Versorgungsunternehmen
einzuholen.
Der Auftragnehmer (AN) hat sich ebenfalls durch - in der ff. Leistungsbeschreibung näher aufgeführte - Suchgräben, Aufschluss über die tatsächliche Lage des vorhandenen Leitungsnetzes zu verschaffen, sowie die entsprechenden behördlichen und bauaufsichtlichen Sicherheitsbestimmungen einzuhalten.
Auf die Berücksichtigung und Einhaltung der Schutzausweisungen für die Ausführung von Bauarbeiten
im Bereich von Versorgungsleitungen der jeweiligen Versorgungsunternehmen wird in diesem Zusammenhang
ausdrücklich hingewiesen.

1.14
KAMPFMITTEL
Die Durchführung der Arbeiten haben mit der gebotenen Vorsicht zu erfolgen, da ein Kampfmittelvorkommen nicht vollständig ausgeschlossen werden kann. Sofern der Verdacht auf Kampfmittel aufkommt, sind die Arbeiten sofort einzustellen und der Kampfmittelbeseitigungsdienst über die Stadt Oberhausen bzw. über die nächste Polizeitdienststelle zu informieren.

1.15
GEMÄSS DER BAUSTELLENVERORDNUNG
GETROFFENE MASSNAHMEN.
Generell sind Auflagen, Vorschriften und gesetzliche Bestimmungen durch den AN einzuhalten.
Es ist ein verantwortlicher Bauführer schriftlich zu benennen, der neben der Einhaltung und Überwachung der baupolizeilichen Bestimmungen und den Unfallverhütungsvorschriften auch Anweisungen und
Forderungen des Sicherheits- und Gesundheitskoordinators entgegennimmt und umsetzt.

1.16
BESONDERE ANORDNUNGEN, VORSCHRIFTEN UND MASSNAHMEN DER EIGENTÜMER (ODER DER ANDEREN WEISUNGSBERECHTIGTEN) VON LEITUNGEN, KABELN, DRÄNEN, KANÄLEN, STRASSEN, WEGEN, GEWÄSSERN,
GLEISEN, ZÄUNEN UND DERGLEICHEN IM BEREICH DER
BAUSTELLE.
Die Arbeiten an den Außenanlagen sind zu einem erheblichen Teil im unmittelbaren Bereich von Versorgungsleitungen durchzuführen. Die hiermit verbundenen Einschränkungen und Vorschriften zum Schutz der Leitungen sind bei der Kalkulation zu berücksichtigen.

2. ANGABEN ZUR AUSFÜHRUNG

2.1
ARBEITSABSCHNITTE, ARBEITSUNTERBRECHUNGEN
UND ARBEITSBESCHRÄNKUNGEN
Es ist beabsichtigt die Fertigstellung im November 2026 durchzuführen.

Vor Baubeginn ist vom Auftragnehmer ein vollständiger
Bauzeitenplan inkl. der Beschreibung der einzelnen geplanten Arbeitsschritte zu vorzulegen.
Eventuelle Arbeitsunterbrechungen, bedingt durch Vernässung, Frost und andere, witterungsbedingte Ausfallzeiten, sind mit den Einheitspreisen abgegolten.
Eine Arbeitsunterbrechung ist noch am gleichen Tag der Bauleitung schriftlich (Mail) und telefonisch unter Angabe der Gründe anzuzeigen.

2.2
BESONDERE ERSCHWERNISSE WÄHREND DER AUSFÜHRUNG
Die Herstellung der Außenanlagen ist unter den entsprechenden verkehrsbetrieblichen Einschränkungen (Fußläufiger, Rad-, und Autoverkehr) im Bereich der umliegenden Straßen durchzuführen. Dieser Umstand ist in die Einheitspreise einzukalkulieren.
Auf den sorgfältigen Schutz der anderen vorhandenen
Bauteile wird besonders hingewiesen.
Fällt während der Gesamtausführung nachträgliches Anarbeiten an, so sind diese Arbeiten mit den Einheitspreisen abgegolten.

2.3
BESONDERE ANFORDERUNGEN AN DIE  AUSTELLENEINRICHTUNG UND ENTSORGUNGSEINRICHTUNGEN.
Der bei den Arbeiten anfallende Schutt (Bauschutt, Verpackungsmaterial und sonstige Abfälle) ist getrennt in Behältern des Auftragsnehmers zu sammeln. Schutt und andere Abfälle sind ordnungsgemäß zu entsorgen.

2.4
ART UND UMFANG DER VOM AUFTRAGGEBER VERLANGTEN EIGNUNGS- UND GÜTENACHWEISE.
Auf Verlangen des AG hat der AN für Baustoffe Eignungs-und Gütenachweise zu erbringen. Besagte Nachweise haben eindeutig darüber Aufschluss zu geben, dass bei Verwendung bestehende Vorschriften und Anforderungen an Belastbarkeit, Tragfähigkeit, Dauerhaftigkeit und Umweltverträglichkeit nicht berührt werden.
Ebenso behält sich der AG vor, Baustoffe und Materialien durch den vom AN vorgelegte Muster in ausreichender Größe und Zahl vor der Verwendung bzw. in eingebautem Zustand zu prüfen.
Die angelieferten Stoffe sind in den Tagesberichten aufzuführen. Die Tageberichte sind wöchentlich dem AG vorzulegen.
Werden im Angebot keine Hersteller und/oder Fabrikatangaben eingetragen wird das Leitfabrikat gemäß des Ausschreibungstextes Vertragsbestandteil.

2.5
VERWENDUNG AUF DER BAUSTELLE GEWONNENER STOFFE
Werden während der Bauphase Stoffe und Materialien im
Baubereich gewonnen, mit deren Weiterververwendung eine
gleichwertige Leistung wie mit neu gelieferten Materialien erzielt werden kann, hat der AN die örtliche Bauleitung unverzüglich in Kenntnis zu setzen.

2.6
LAGERUNG UND TRANSPORT VON STOFFEN
UND BAUTEILEN DURCH DEN AUFTRAGGEBER
Aufenthalts- und Lagerräume, bzw. Transporteinrichtungen werden vom Auftraggeber nicht zur Verfügung gestellt.

2.7
BENUTZUNG VON TEILEN DER LEISTUNG VOR DER ABNAHME.
Die Nutzung von Teilen der Leistungen vor der Abnahme durch z.B. Mitarbeiter entbinden den Auftragnehmer grundsätzlich nicht von der Verpflichtung zum Schutz der ausgeführten Leistung (siehe auch VOB/B § 7).
Die Beweispflicht liegt bis zum Zeitpunkt der erfolgten Abnahme beim Auftragnehmer.

2.8
ABRECHNUNG NACH BESTIMMTEN ZEICHNUNGEN ODER TABELLEN.
Abgerechnet werden in sich abgeschlossene Leistungen nach gemeinsamen Aufmaß mit dem AG, bzw. dessen Vertretung. Der Auftraggeber (AG) ist vom AN zum gemeinsamen Aufmaß schriftlich aufzufordern, Vorlaufzeit 3 Arbeitstage.
Grundlage der Abrechnung ist das vom AN zu erbringende
vorab Aufmaß sowie Endaufmaß, die mit den Einheitspreisen abgegolten sind und gemeinsam mit der örtlichen Bauüberwachung durchzuführen und freizugeben ist.

Lieferscheine müssen das Lieferdatum, die Bezeichnung der Baustelle, den Namen der Annahmeperson, die KFZ- Zulassungsnummer des Fahrzeugs, den Namen des Fahrzeugführers enthalten. Weiter muss die genaue Bezeichnung der angelieferten Stoffe, bei Abfuhr auch der abgefahrenen Stoffe, sowie die entsprechende Positionsnummer vermerkt sein und durch Unterschrift der örtlichen Bauüberwachung bestätigt sein. Fehlen die o. a. Angaben, kann der AG den Nachweis verweigern.

Die angebotenen Einheitspreise beinhalten die Aufstellung von Revisionsplänen sämtlicher Leitungen, Anschlüsse, etc. aus dem Bereich des AN. Neben genauer Vermessung, Lage und Tiefe sind auf den Revisionsplänen ebenfalls die verwendeten Baustoffe anzugeben.

Prüfprotokolle- , -berichte,  behördliche Genehmigungen und Abnahmebescheinigungen sind Bestandteil der angebotenen, fertigen Leistung und sind spätestens bei Fertigstellung dem AG auszuhändigen.

Mengenansätze der nachfolgend beschriebenen Leistungen resultieren, soweit im Leistungstext nicht ausdrücklich beschrieben, aus der Addition von Teilflächen und Teilmengen. Es wird hier ausdrücklich darauf hingewiesen, dass einzelne Abschnitte nach Baufortschritt  separat bearbeitet werden.

*Hinweis: Termine*
Termine
Geplanter Beginn der Baumaßnahme
im Bereich des Garten- und Landschaftsbau:
Schnellsmöglich Q3 2026

Geplante Fertigstellung:
Q4 2026

### Bereich 02 Essener Straße 66

#### Abschnitt 02.01 SCHWARZBRACHE

**02.01.0010 Vegetationsschicht abschieben**
Vegetationsschicht Wiesen- / Rasenfläche mit einer  Aufwuchshöhe bis 20 cm, einschließlich Vegetationsnarbe/ Wurzelraum mit einer Narbenstärke bis 10 cm stark
abschieben, laden und entsorgen.
Der Deckungsgrad der Flächen mit Grasbewuchs beträgt ca.
80 %.
Abrechnung nach Voraufmaß in der Horizontalprojektion.
Menge: 1000,000 m2

**02.01.0020 Durchführen von Schwarzbrachen**
Offenhaltung der Vegetationsfläche durch eine Schwarzbrache.
Auflaufende Unkräuter durch oberflächennahe Bearbeitung entfernen. Maschinell oder händisch, den Boden in einer maximalen Tiefe von 5cm bearbeiten.
Die gelockerten Keimlinge sind abzutragen und zu entsorgen.

Die Flächen haben eine insgesamte Größe von circa 1000 m²
In Abhängigkeit der Witterung werden bis zu drei Durchgänge benötigt. Abgerechnet wird je Durchgang, je m².
Menge: 3000,000 m2

#### Abschnitt 02.02 VORBEREITENDE ARBEITEN

**02.02.0010 Einrichten, Vorhalten und Räumen der Baustelleneinrichtung**
*** Pauschalposition
Einrichten, Vorhalten und Räumen der Baustelleneinrichtung
für sämtliche in der Leistungsbeschreibung aufgeführten Leistungen für die Dauer der vertraglichen Bauleistungen. einschl. Absperrung der Baustelleneinrichtungsfläche(n)
nach Wahl des AN, unter Berücksichtigung der Unfallverhütungsvorschriften, Gestellung von Bauwasser, Baustrom, Sanitäreinrichtung und Aufenthaltsräume für die auf der Baustelle beschäftigten AK des AN und seiner eventuellen
Nachunternehmer, Reinigung der bearbeiteten Baufläche
und des Straßenbereichs von Verschmutzungen aus dem
Bereich des AN, Wiederherstellung der Flächen der Baustelleneinrichtung und Lagerplätze (auch Bodenlagermieten) in den ursprünglichen Zustand, soweit in der nachfolgenden Leistungsbeschreibung nicht ausdrücklich anders erwähnt,sowie sämtliche Leistungen aus den vorgeschalteten Vertragsbedingungen.
Menge: 1,000 psch

**02.02.0020 Bauzaun aufstellen, vorhalten und beseitigen**
Bauzaun aufstellen für die Dauer der vertraglichen
Ausführungsfrist vorhalten und beseitigen. Ausführung
als Fertig-Montagezaun, Zaunhöhe
über Boden 2,05 m, einschl. Betonfüße und Verschrauben
der Zaunfelder miteinander. Dreimaliges Umsetzen auf
dem Baufeld in Teilen zur Abgrenzung von Teilbereichen
ist in den Einheitspreis einzurechnen.
Menge: 200,000 m

**02.02.0030 Reinen Bauschutt entsorgen**
Reinen Bauschutt nach Aufforderung durch den Auftraggeber, lösen, laden und entsorgen.
Material: Abgebundener Beton Putz / Mörtel Klinker- / Beton- Natursteinpflasterreste
Keramik / Fliesen Zement Kiese und Sande ohne bindige Bestandteile.
Abrechnungsfähig ist ausschließlich die Entsorgung von Abfalls, anfallend durch andere Gewerke. Die Entsorgung des eigenen anfallenden Abfalls, resultierend aus der eigene Leistung ist, wie in den Vorbemerkungen beschrieben, in den EP mit einzukalkulieren.
Menge: 5,000 TO

**02.02.0040 Restabfälle, belastet, entsorgen**
*** Bedarfsposition ohne GB
Restabfälle
nach Aufforderung durch den Auftraggeber aufnehmen, laden und entsorgen.
Material: z.B. imprägniertes Holz, nach Trennung und Sortierung anfallende gemischte Reststoffe mit Schadstoffanteilen.
Zuordnungswert > LAGA Z 2
Einschließlich Beantragung des Begleitscheins bei der
zuständigen Behörde.

Abrechnungsfähig ist ausschließlich die Entsorgung von Abfalls, anfallend durch andere Gewerke. Die Entsorgung des eigenen anfallenden Abfalls, resultierend aus der eigene Leistung ist, wie in den Vorbemerkungen beschrieben, in den EP mit einzukalkulieren.
Menge: 2,000 TO

**02.02.0050 Pflasterbelag bis 8 cm aufnehmen und entsorgen**
Diverser Pflasterbelag inkl. Ausgleichschicht sowie
einfassender Rückenstütze aufnehmen, laden und
entsorgen.
hier größtenteils: Rechteckpflaster/Verbundpflaster ca. 10/20cm
Steinstärke bis 8cm
Ausbauort: Pflasterflächen

Bereich: Terrasse an der Kantine und Spritzschutzstreifen Bauteil A und B
Menge: 170,000 m2

**02.02.0060 Zulage für äußere Pflastersteine in Beton**
Zulage für den Abbruch und Entsorgung der vorgenannten Pos. der äußeren Pflastersteine. Diese sind Beton gesetzt als Randeinfassung.

Bereich: Terrasse an der Kantine
Menge: 18,500 m

**02.02.0070 Hochbordsteine aufnehmen und entsorgen**
Hochbord 12/15 x 30 aus Beton einschließlich Betonfundament
aufnehmen, laden und entsorgen.

Ausbauort: Zugang Grünfläche
Menge: 4,000 m

**02.02.0080 Kantenstein bis 8/30/100 aufnehmen und entsorgen**
Kantenstein bis zu 8/30/100 cm einschließlich Betonfundament
aufnehmen, laden und entsorgen.

Ausbauort: Einfassungen Pflaster- und Asphaltflächen am Müllplatz und Einfassungen Gebäudeumlaufend Spritzschutz.
Menge: 130,000 m

**02.02.0090 Gehwegplatten 30/30 aufnehmen, abfahren**
Plattenbelag aufnehmen,  Art: Betonplatten
30/30 cm, verlegt in Sand/Brechsand,
Plattendicke 4-6 cm, anfallende Stoffe entsorgen, einschl.
Entsorgungskosten.

Ausbauort; Spritzschutzstreifen Gebäude umlaufend
Menge: 60,000 m2

**02.02.0100 Flusskiesel ca. 180/320 mm aufnehmen und entsorgen**
Vorhandene Flusskiesel mit einer Korngröße von ca. 180/320 mm aus Pflanz- und Gestaltungsflächen aufnehmen, laden, abfahren und nach Absprache fachgerecht entsorgen (evtl. Verwendung für später beschriebene "Diversitätshaufen"). Einschließlich erforderlicher händischer Nacharbeiten im Bereich von Fassaden, Entwässerungseinrichtungen, Leitungen, Einbauten und angrenzenden Bauteilen. Sämtliche Nebenleistungen sind einzurechnen.
Menge: 65,000 TO

**02.02.0110 Zulageposition – Flusskiesel unter Treppenanlage aufnehmen**
Zulage zu Position „Flusskiesel aufnehmen und entsorgen“ für das Aufnehmen der Flusskiesel im Bereich unterhalb vorhandener Treppenanlagen. Erschwerte Ausführung aufgrund eingeschränkter Zugänglichkeit und eingeschränktem Geräteeinsatz. Aufnahme des Materials überwiegend in Handarbeit einschließlich erforderlicher Lade- und Transportarbeiten bis zum Aufnahmegerät. Sämtliche Erschwernisse und Nebenleistungen sind in den Einheitspreis einzurechnen.
Menge: 8,000 TO

**02.02.0120 Findlinge Ø 60–80 cm aufnehmen und entsorgen**
Vorhandene Findlinge mit einem Durchmesser von ca. 60–80 cm aufnehmen, verladen, abfahren und fachgerecht entsorgen. Erforderliche Hebezeuge, Anschlagmittel, Lade- und Transportarbeiten sowie sämtliche Nebenleistungen sind in den Einheitspreis einzurechnen.
Menge: 10,000 Stk

**02.02.0130 Betonfundamente und Betonbauteile im Erdreich abbrechen und entsorgen**
Abbruch und Aufnahme von vorhandenen Betonbauteilen, Fundamentresten, Schachtwänden und sonstigen Betonbauteilen im Erdreich. Beton lösen, aufnehmen, zerkleinern, laden, abfahren und fachgerecht entsorgen. Einschließlich Freilegen der Bauteile, Durchtrennen vorhandener Bewehrungen, Verfüllen entstandener Hohlräume mit geeignetem Füllmaterial sowie Wiederherstellung des Planums. Sämtliche Erd-, Lade-, Transport- und Entsorgungsarbeiten sowie Nebenleistungen sind in den Einheitspreis einzurechnen.
Menge: 15,000 m3

#### Abschnitt 02.03 RODUNGSARBEITEN

*Hinweis: Die zu rodenden Gehölze befinden sich im unmittelbaren*
Die zu rodenden Gehölze befinden sich im unmittelbaren
Außenanlagen- und Gebäudebereich. Die abschnittsweise
Herunternahme der Gehölze unter der Beihilfe eines
Hubsteigers, bzw. der Klettertechnik ist bei der
Kalkulation in jedem Fall zu berücksichtigen.
Die Rodung der Wurzelstubbe kann wahlweise auch mit der
Stubbenfräse erfolgen. Eine zusätzliche Vergütung je
nach Wahl der Wurzelrodung erfolgt nicht.
Die Rodung der Gehölzflächen und das Abschieben der
Vegetationsschicht erfolgt zum Teil in unmittelbarer Nähe des Gebäudes und an leicht abgeböschten Bereichen. Die Erschwernisse für das Arbeiten in diesen Bereichen sind
in die folgenden Positionen einzukalkulieren.

**02.03.0010 Wurzel roden 41-60cm,**
*** Bedarfsposition mit GB
Laub- und Nadelbaumwurzel roden,
Stammdurchmesser 40 -60 cm,
Rodung des Wurzelstockes
Material laden und abfahren und entsorgen.
Menge: 15,000 St

**02.03.0020 Solitärstrauch bis 2,50m fällen, roden mehrstämmig**
*** Bedarfsposition mit GB
Solitärstrauch fällen,
Wuchshöhe bis 2,50 m
Mehrstämmig
inkl. Rodung des Wurzelstockes. Material laden und entsorgen.
Standfeste Auffüllung der Grube entsprechend der
vorgefundenen Bodenschichten
Menge: 15,000 St

**02.03.0030 Strauchartigen Gehölzaufwuchs / Hecken bis 2,50 m einschließlich Wurzelwerk roden**
Strauchartigen Gehölzaufwuchs / Hecken
einschließlich Bodendecker und Wurzelwerk roden
(u.a. Prunus, Photinia, Bodendecker: diverse Stauden).
Wuchshöhe: 100-250 cm
Material laden und abfahren und entsorgen.

Ort: Teilflächen im gesamten Bauabschnitt in
unterschiedlicher Größe.
Menge: 50,000 m2

**02.03.0040 Strauchartigen Gehölzaufwuchs bis 1,00 m einschließlich Wurzelwerk roden**
Strauchartigen Gehölzaufwuchs einschließlich
Bodendecker und Wurzelwerk roden
Wuchshöhe: bis 100 cm
Material laden und abfahren und entsorgen.
Menge: 35,000 m2

#### Abschnitt 02.04 GRÄBEN

**02.04.0010 Gräben für Stromleitungen erstellen**
Erstellung und Sicherung von Gräben für Stromleitungen, Aushub seitlich lagern.
Bauseitig gestellte Elektroleitung nach Vorgabe der Bauleitung verlegen, ggf. Schlaufen herausstehen lassen. Fertigstellung der Leitungen ist der Graben zu verfüllen und zu verdichten. Hierbei ist zudem ein Trassenwarnband ca. 30cm über bedeckter Leitung zu verlegen. Aushubtiefe bis 0,8m  Sohlbreite der Gräben bis 0,4 m, Bodenklasse 2 bis 5.
Menge: 100,000 m

#### Abschnitt 02.05 ERDARBEITEN

*Hinweis: Bauausführung*
Bauausführung
Jegliche Bodenverdichtung ist auf das für die Bauausführung notwendige Maß zu reduzieren. Die Lage der Fahrtrassen bzw. Baustraßen ist vor Baubeginn mit der Bauleitung abzustimmen

Je nach Bodenart und Witterungsverlauf ist die Bearbeitung von Böden bei Regen nicht erlaubt bzw. mit der Bauleitung vorher abzustimmen. Dies gilt insbesondere für schluff- und tonhaltige Böden ("Minutenböden").

Bei Regenwasserversickerung sind die Versickerungsbereiche unbedingt von Verdichtung freizuhalten (Tabuzonen) und mit dauerhafter Absperrung zu versehen.

Abgrabungen, Aufschüttungen und das Befahren innerhalb von Baumtraufen ist nicht gestattet. Baumschutzmaßnahmen sind, sofern Konflikte absehbar, detailliert im Leistungsverzeichnis beschrieben. Ansonsten ist vorab die Bauleitung zu informieren.

Weitergehende, nicht beschriebene Materialnachweise wie Körnungszusammensetzung, Unbedenklichkeit etc. sind auf Verlangen der Bauleitung zu erbringen.

Werden Bodenmassen und Schüttgüter über Mengennachweis nach Original-Lieferscheinen, bzw. LKW-Kastenmaß abgerechnet, so ist der angelieferten Menge bei Oberboden 18 %, Schotter 20% und für Füllboden 20 % abzuziehen (Lockerungsfaktor).

Bodenlieferung und -arbeiten werden nach Aufmaß und Nivellement (Urnivellement + OK eingebautes Material) abgerechnet. Das Nivellement ist unmittelbar vor Beginn der Arbeiten gemeinsam mit der Bauleitung des AG durchzuführen. Die entsprechenden, von der Bauleitung abgezeichneten Feldnivellements sind in der Reinfassung im Maßstab M = 1:200 bzw. 1:100 der Bauleitung in 2- facher Ausfertigung vorzulegen. Erd- und Bodenarbeiten sind ohne die Zustimmung und Freigabe der Bauleitung des AN untersagt. Ein Soll-Ist Vergleich ist zu erbringen.

Zusätzlich geliefertes Material wird nach Original-Lieferscheinen, die der Bauleitung zur Abzeichnung vorgelegt werden müssen, abgerechnet.

Die Freigabe der Flächen zur Bearbeitung ist mit der örtlichen Bauleitung abzustimmen.

Über die Lage von Versorgungsleitung hat der Anbieter sich vorab zu informieren. Erschwerte Arbeitsverhältnisse bedingt durch Versorgungsleitungen oder sonstiger Hindernisse berechtigen zu keinerlei Nachforderungen.

**02.05.0010 Aushub Pflasterflächen**
Oberboden im Bereich der zukünftigen befestigten
Flächen aufnehmen in Stärken von 30 cm, laden und
im Baustellenbereich nach Angabe der Bauleitung
seitlich wiedereinbauen in Stärken von ca. 10-30 cm.
ausgelesenes Wurzelmaterial ist ordnungsgemäß zu
entsorgen.

Transportweg bis 100 m
Abtragungsort: Erweiterung der Terrasse an der Kantine Einbauort : Vegetationsflächen
Menge: 40,000 m2

#### Abschnitt 02.06 ENTWÄSSERUNG DER VEGETATIONSFLÄCHE

*Hinweis*
Einbauort der Drainageleitung:
Im Bereich südlich vor der Natursteinmauer

**02.06.0010 Modellierung der Wasserführung auf der Tonabdichtung**
Auf der vorhandenen Tonabdichtung eine Leitungs- und Wasserführung modellieren. Ziel ist es, durch minimalen Auftrag von bindigem Material (bis zu 5cm)  die Entwässerung auf der Sperrschicht zu garantieren.
Genauer Leitungsverlauf der später eingebrachten Drainageleitung ist mit der Bauleitung abzustimmen.
Menge: 1200,000 m2

**02.06.0020 Drainageleitung im Kiesbett verlegen**
Einbau der Drainageleitung im Kiesmantel.
Kieskörper in der Größe von 20cm hoch, 50cm breit, umschlagen mit Vlies 150 g/m² erstellen. Mittig darin Drainageleitung DN125 aus PVC gelocht verlegen.
Menge: 100,000 m

**02.06.0030 Formstücke Drainageleitung verlegen -als Zulage-**
Zulage für Formstücke aller Art für Rohrleitungen aus Position 2.6.30
Menge: 20,000 St

**02.06.0040 Rohrleitungen DN/OD 125 verlegen**
Rohrleitungen aus PVC hart (KG-Rohr), mit Steckmuffe, fachgerecht verlegen in vorher erstellten Gräben in Sandbett, Rohre gerade DN/OD 110.
Menge: 20,000 m

**02.06.0050 Formstücke DN/OD 125 verlegen -als Zulage-**
Zulage für Formstücke aller Art für Rohrleitungen aus Position 2.6.30
Menge: 10,000 St

**02.06.0060 Anschluss an Grundleitung erstellen**
Anschluss neuer Rohrleitung an bestehende Grundleitung im Erdreich in DN/OD 125, aus PVC hart, einschl. aller Formstücke fachgerecht erstellen.
Menge: 2,000 St

**02.06.0070 Anschluss an Drainageleitung erstellen**
Anschluss neuer Rohrleitung an Drainageleitung in DN/OD 125, aus PVC hart, einschl. aller Formstücke fachgerecht erstellen.
Menge: 1,000 St

**02.06.0080 Kontroll- und Spülschacht für Drainageleitung**
Kontroll- und Spülschacht für Drainageleitung DN 125 liefern und einbauen.

Kontroll- und Spülschacht aus Kunststoff (PP oder PVC-U) zur Inspektion, Wartung und Reinigung der Drainageanlage herstellen. Schacht bestehend aus Schachtrohr DN 315, Schachtboden mit Anschlüssen für Drainageleitungen DN 125, erforderlichen Dichtungen sowie sämtlichen Form- und Verbindungsteilen.

Abdeckung als begehbarer Kunststoffdeckel, nicht überfahrbar, geeignet für Einbau in Grün- und Vegetationsflächen.

Anschlüsse an die Drainageleitungen fachgerecht und dicht herstellen. Schacht lot- und höhengerecht versetzen und an die geplante Geländeoberfläche anpassen.

Einschließlich sämtlicher Erdarbeiten, Aushub, Bettung, Verfüllung, Verdichtung, erforderlicher Anpassungsarbeiten sowie Abfuhr und Entsorgung überschüssigen Bodens.

Schachtdurchmesser: DN 315
Schachttiefe: bis 1,50 m
Drainageleitung: DN 125
Menge: 1,000 St

**02.06.0090 Zulage für Richtungsänderung im Schacht**
Zulage zur Vorposition für die Ausbildung eines Kontroll- und Spülschachtes an einer Richtungsänderung der Drainageleitung.

Einschließlich Lieferung und Einbau erforderlicher Bögen, Formstücke und Anpassungsarbeiten zur Führung der Drainageleitung durch den Schacht.
Menge: 1,000 St

**02.06.0100 Spülrohr / Revisionsrohr DN 125**
Spül- und Revisionsrohr für Drainageleitung DN 125 liefern und einbauen.

Vertikales Revisions- und Spülrohr DN 125 aus PVC-U mit Reinigungsöffnung und dicht schließender Endkappe herstellen. Anschluss an Drainageleitung DN 125 einschließlich aller erforderlichen Formstücke und Verbindungen.

Rohr senkrecht einbauen, Oberkante ca. 5 cm über Geländeoberfläche bzw. bündig innerhalb einer Schachtabdeckung anordnen. Ausführung zur späteren Reinigung und Hochdruckspülung der Drainageleitung.

Einschließlich Erdarbeiten, Bettung, Verfüllung, Verdichtung und fachgerechter Herstellung sämtlicher Anschlüsse.

Rohrhöhe: bis 1,50 m
Menge: 4,000 St

#### Abschnitt 02.07 ENTWÄSSERUNGSLEITUNG

*Hinweis*
Einbauort der Entwässerungsleitung:
Im Bereich der Terrasse der Kantine

**02.07.0010 Gräben für Entwässerung bis 1,25 m erstellen**
Erstellung und Sicherung von Gräben für Entwässerungsleitungen, Aushub seitlich lagern.
Nach Fertigstellung der Leitungen ist der Graben zu verfüllen und zu verdichten Aushubtiefe bis 1,25 m Sohlbreite der Gräben bis 0,8 m, Bodenklasse 2 bis 5, überschüssige Bodenmasse laden und entsorgen.
Menge: 1,000 m3

**02.07.0020 Entwässerungsgräben Sandbett vorbereiten**
Boden in vorher erstellten Gräben für Entwässerungsleitungen profilgerecht herstellen, Sohle verdichten, Sandeinbettung für Rohre allseitig herstellen, nach Fertigstellung der Leitungen diese mit dem Aushub überdecken.
Menge: 2,000 m

**02.07.0030 Rohrleitungen DN/OD 110 verlegen**
Rohrleitungen aus PVC hart (KG-Rohr), mit Steckmuffe, fachgerecht verlegen in vorher erstellten Gräben in Sandbett, Rohre gerade DN/OD 110.
Menge: 2,000 m

**02.07.0040 Formstücke DN/OD 110 verlegen -als Zulage-**
Zulage für Formstücke aller Art für Rohrleitungen aus Position 2.7.30
Menge: 5,000 St

**02.07.0050 Anschluss an Entwässerungsrinne erstellen**
Anschluss an Entwässerungsrinne in DN/OD 110 oder DN/OD 160, aus PVC hart, einschl. aller Formstücke fachgerecht erstellen.
Menge: 1,000 St

**02.07.0060 Anschluss an Dachentwässerung erstellen**
Anschluss an der Dachentwässerung (Fallrohr) zur Aufnahme von PVC Rohren DN/OD 110 oder DN/OD 160, aus PVC hart, einschl. aller Formstücke fachgerecht erstellen.
Menge: 1,000 St

#### Abschnitt 02.08 ENTWÄSSERUNGSRINNE

*Hinweis*
Einbauort der Entwässerungsrinne:
Im Bereich der Terrasse der Kantine

**02.08.0010 Entwässerungsrinne für Gehwege erstellen**
Entwässerungsrinne aus Polymerbeton für Geh- und Radwege, Wasserspiegelgefälle, NW 110, Einzellänge = 100/50 cm,
B = 13 cm, H = 15 cm, bestehend aus Rinnenstück, Stegrost verzinkt, Arretierung für Stegrost, mind. 2 St./m, einschl. aller notwendigen Kleinteile liefern und höhengerecht auf mind.
10 cm Beton C 16/20 mit beidseitiger Rückenstütze C 16/20, Breite 10 cm, einsetzen, einschl. Verfüllen und Verdichten der Anschlussflächen.

Einbauort: Terrasse an Kantine.
Menge: 5,000 m

**02.08.0020 Entwässerungsrinne für Gehwege mit Rohranschluss erstellen**
Zulage zur Vorposition für Lieferung und den Einbau einer Entwässerungsrinne aus Polymerbeton für Geh- und Radwege, mit Rohranschluss DN/OD 100 nach unten Wasserspiegelgefälle, NW 110, Einzellänge = 100/50 cm,
B = 13 cm, H = 15 cm, bestehend aus Rinnenstück, Stegrost verzinkt, Arretierung für Stegrost, mind. 2 St./m, einschl. aller notwendigen Kleinteile liefern und höhengerecht auf mind.
10 cm Beton C 16/20 mit beidseitiger Rückenstütze C 16/20, Breite 10 cm, einsetzen, einschl. Verfüllen und Verdichten der Anschlussflächen.
Menge: 1,000 m

**02.08.0030 Stirnwand für Gehwege erstellen**
Stirnwand ohne Anschlussstutzen für Grundleitungen zur vorherigen Entwässerungsrinne einseitig einsetzen.
Menge: 2,000 St

#### Abschnitt 02.09 EINFASSUNGEN

**02.09.0010 Cortenstahl Wegeeinfassung**
Cortenstahleinfassung aus 3mm starkem und 20 cm hohem Cortenstahl ausführen.
Stahleinfassung als teilweise geschwungene Wegeinfassung in ein entsprechendes Betonfundement versetzten.
Genauer Verlauf ist den Plänen zu entnehmen, die Einfassung muss gleichmäßig gebogen werden.

Materialgüte S355J2W gemäß EN 10025-5.
Menge: 380,000 m

**02.09.0020 Feuerverzinkter Stahl Wegeeinfassung**
*** Bedarfsposition ohne GB
Wegeeinfassung aus 3mm starkem und 20 cm hohem feuerverzinkter Stahl  ausführen.
Stahleinfassung als teilweise geschwungene Wegeinfassung in ein entsprechendes Betonfundement versetzten.
Genauer Verlauf ist den Plänen zu entnehmen, die Einfassung muss gleichmäßig gebogen werden.
Menge: 380,000 m

**02.09.0030 Natursteinpflaster Wegeeinfassung**
*** Bedarfsposition ohne GB
Natursteinpflaster, 9/11cm Material: diverse Natursteine, Mix aus diversem Material, Granit, Porphyr, Grauwacke Farbe: bunt, liefern und mit Fuge versetzen.
Als Wegeeinfassung auf 10 cm dickem Fundament aus C12/C15 versetzen und mit einer 5 cm starken Rückenstütze aus Beton C12/C15 versehen. Die Fugen mit Mörtel verfugen.

Einbauort: Wegeeinfassung
Menge: 380,000 m

**02.09.0040 Kantenstein 6/25/100, grau liefern und versetzen**
Kantenstein 6/25/100, Farbe grau, einseitige Fase liefern und z.T. in weiten Radien höhen- und fluchtgerecht in Beton versetzen.

Die Leistung versteht sich einschließlich der dazugehörigen Erdarbeiten, die zum Setzen der  Tiefborde notwendig sind.

Verlege-, bzw. Einbauort: Kiesstreifen ums Haus und die Garagen
Menge: 160,000 m

**02.09.0050 Kantenstein anpassen, Naßschneider**
Vorgenannte Kantenstein an den Kanten und Anschlüssen mit Diamantschneider (Naßschneider) sauber anpassen.
Menge: 20,000 Stk

**02.09.0060 Natursteinschüttung aus Kalkstein als Kiesstreifen liefern und einbauen**
Natursteinschüttung aus Kalkstein als Kiesstreifen liefern und
einbauen.
Einbaufläche: Kiesstreifen an der Fassade, Einfassung Leuchtmasten und Windräder, in Kleinflächen Einbaustärke 15-20 cm
Material: Anthrazitschwarzer Kalkstein, mit weißen Adern, Oberfläche gebrochen 32/60mm
Die Erschwernis beim kleinteiligen Einbau im Bereich
der Fassaden Traufstreifen ist im Angebotspreis zu berücksichtigen.

Vor Einbau ist das Material vom Bauherrn zu bemustern
und freizugeben.

Kiesstreifen im Bereich des Hauses und der Garagen, Einfassungen Leuchmasten und Windräder
Menge: 220,000 m2

**02.09.0070 Zierkies Basalt 16/32mm anthrazit liefern und einbauen**
*** Bedarfsposition ohne GB
Natursteinschüttung aus Kalkstein als Kiesstreifen liefern und
einbauen.
Einbaufläche: Kiesstreifen an der Fassade, Einfassung Leuchtmasten und Windräder, in Kleinflächen Einbaustärke 15-20 cm
Material: Anthrazitfarbender Basalt, Oberfläche gebrochen 32/60mm
Die Erschwernis beim kleinteiligen Einbau im Bereich
der Fassaden Traufstreifen ist im Angebotspreis zu berücksichtigen.

Vor Einbau ist das Material vom Bauherrn zu bemustern
und freizugeben.

Kiesstreifen im Bereich des Hauses und der Garagen, Einfassungen Leuchmasten und Windräder
Menge: 220,000 m2

**02.09.0080 Unkrautvlies 150 g/m² unter Kiesstreifen liefern und verlegen**
Liefern und fachgerechtes Verlegen eines hochwertigen, wasserdurchlässigen und verrottungsfesten Unkrautvlieses mit einem Flächengewicht von mindestens 150 g/m² unter Kies- und Schüttflächen. Verlegung auf vorbereitetem Untergrund mit einer Überlappung der Bahnen von mindestens 10 cm. Einschließlich aller erforderlichen Zuschnitte, Anpassungen an Einbauten, Fassaden, Entwässerungseinrichtungen und angrenzende Bauteile sowie sämtlicher Befestigungen und Nebenleistungen. Ausführung für Kiesstreifen mit einer Breite von ca. 60–100 cm.Unkrautvlies 150 g/m² unter Kiesstreifen liefern und verlegen
Menge: 220,000 m2

**02.09.0090 Zulage für Einbau im Bereich von Treppenanlagen**
Zulage zur Position „Natursteinschüttung aus Kalkstein als Kiesstreifen liefern und einbauen“ und "Unkrautvlies 150 g/m² unter Kiesstreifen liefern und verlegen" für Leistungen im Bereich unterhalb vorhandener Treppenanlagen. Erschwerte Ausführung aufgrund eingeschränkter Zugänglichkeit und eingeschränktem Geräteeinsatz. Erforderliche Handarbeiten sowie Mehraufwand für Transport und Einbau des Materials sind in den Einheitspreis einzurechnen.
Menge: 15,000 m2

*Hinweis: Vorbemerkungen Randeinfassungen*
Vorbemerkungen Randeinfassungen

Die Herstellung der Randeinfassungen erfolgt gemäß DIN
18318.

Bordsteine, sowie Rinnen- und Abschlussbahnen werden
auf ein Fundament aus Beton der Betongüte C 20/25 X0
versetzt. Die Oberkante der Rückenstütze richtet sich nach der Dicke des angrenzenden Belages.

Beim Setzen der Bordsteine, Rinnen- und Abschlussbahnen
ist das Herstellen des Betonfundamentes und der
Rückenstütze,  einschl. erforderlicher Schalung,
Bestandteil der Positionen und in den Einheitspreis mit
einzurechnen. Werden die Bordsteine zusammen mit Rinnenbahnen versetzt, werden diese auf ein gemeinsames, zwischen Schalung hergerichtetes Betonfundament, verlegt. Die Betonvorderkante schließt mit der Rinne bündig an.

**02.09.0100 Tiefbordsteine TB 8/20 liefern und versetzen**
Tiefbordsteine TB 8/20 gemäß DIN EN 1340 und DIN 483,
Qualität D I T, Oberfläche Standard naturgrau,
Länge 1,0 m, in Geraden liefern und versetzen
Menge: 3,000 m

**02.09.0110 Hochbord-Absenksteine Quarzitvorsatz liefern u. verlegen**
Hochbord-Absenksteine 12/15 x 30 links oder rechts,
Länge 1,00 m aus Beton mit Quarzitvorsatz nach DIN EN
1340, Typ D I U DIN 483  HB Anfangsprofil 120/150 x 300
mm HB Endprofil 150 x 220 mm mit gerundetem Übergang
zur Trittfläche r = 20 mm Länge 997 mm, frei Baustelle
liefern und verlegen.
Oberfläche Standard naturgrau
Menge: 2,000 St

**02.09.0120 Bordsteine/Randsteine aller Art passgenau schneiden.**
Bordsteine aller Art und Größe passgenau
gerade oder schräg schneiden.
Die nicht wiederverwendbaren Stoffe aufladen, zu einer
Recyclinganlage bzw. Deponie abfahren und gemäß
Vorbemerkungen entsorgen.
Menge: 2,000 St

#### Abschnitt 02.10 PALISADEN

**02.10.0010 Betonsteinpalisaden 80cm hoch**
Betonsteinpalisaden 80cm hoch
Betonstein-Palisade mit rechteckigem Querschnitt und an der Kopffläche gefasten Kanten. Oberflächen Betonglatt.
Querschnitt: 18,75 x 12 cm; Länge 80 cm
Farben: grau
höhen- und fluchtgerecht in Beton C25/30 versetzen, inklusive aller Schnitt-, Neben- und Erdarbeiten. Die Einbautiefe sollte mind. 1/3 der Palisadenhöhe betragen.
Das Fundament ist als beidseitige Rückenstütze auszubilden.
Aushub laden und entsorgen.

Einbauort: Treppenanlage am Hundeplatz, Hochbeet am Bunker
Menge: 15,000 m

#### Abschnitt 02.11 STUFENANLAGE

**02.11.0010 Betonblockstufe**
Blockstufe aus Beton liefern und einbauen
Betonblockstufe, 15/35/100cm, Farbe: grau liefern.
Für die Betonblockstufen eine Tragschicht aus Hartkalkstein 0/45 in 30cm Stärke erstellen.
Darauf die Blockstufe in ein Betonfundament C25/30, Dicke 20 cm versetzen.

Die Blockstufen werden als Treppenaufgang in zwei Abschnitten  mit richtungswechselndem Podest verbaut.

Einbauort: Treppenanlage am Hundeplatz
Menge: 6,000 m

**02.11.0020 Passender Handlauf zur Teppenanlage**
Edelstahl-Handlaufanlage für vorbeschriebene Treppenanlage liefern und montieren.

Ausführung für Treppenanlage bestehend aus 3 Blockstufen, Zwischenpodest und weiteren 3 Blockstufen. Handlaufanlage aus hochwertigem Edelstahl V2A, geschliffene Oberfläche Korn 240, bestehend aus Handlaufrohr Ø 42,4 mm mit Endkappen sowie erforderlichen Handlaufstützen.

Befestigung wahlweise in eigenem Fundament oder seitlich an den Blockstufen montiert, entsprechend örtlicher Gegebenheiten und den anerkannten Regeln der Technik. Sämtliche Befestigungsmittel, Dübel, Anker, Verbindungselemente und Konsolen aus nichtrostendem Edelstahl.

Ausführung als einseitiger Handlauf ohne Füllstäbe, ohne Zwischenholm und ohne Geländerfüllung. Einschließlich aller Anpassungen, Zuschnitte, Befestigungen sowie fachgerechter Montage.

Höhe Handlauf: ca. 90 cm über Stufenvorderkante.

Material: Edelstahl V2A.
Menge: 5,000 m

#### Abschnitt 02.12 NATURSTEINMAUER

**02.12.0010 Natursteinmauer aus Grauwacke 50/50/50-80cm**
Natursteinmauer aus großen Grauwackequadern erstellen.
Grauwackequadern Höhe 50cm und Breite 40cm, Länge 50-80cm.
Steinquader auf ein 25cm starkes, lageweise verdichtetes Fundament aus Hartkalksteinschotter 0/45mm. Steinquader in den Schotter eindrücken. Die Steine werden so versetzt, dass sie an der Sichtseite knirsch aneinander stoßen.
Die entstehenden, rückwärtigen Fugen werden mit Schotter angefüllt und verdichtet. Die Sitzsteine werden rückwärtig, bis 20cm unter OK mit Schotter hinterfüllt und lagenweise verdichtet.
Menge: 64,600 m

#### Abschnitt 02.13 TRAGSCHICHTEN PFLASTERARBEITEN

**02.13.0010 Dreilagige Noppenbahn liefern und verlegen**
Dreilagige Noppenbahn als vertikalen Fassadenschutz liefern und verlegen.
Die Noppenbahn ist im Zuge des
Tragschichteneinbaus vor die Fassade zu legen.
Einzubauende Noppenbahnhöhe 50 cm, Noppenbahn bestehend aus Gleitfolie, Noppenbahn und Drainagevlies,
Noppenhöhe 8 mm
Noppenbahn aus Spezial-PE hoher Dichte.
Ohne Weichmacher, voll recyclingfähig.
Menge: 160,000 m

**02.13.0020 Tragschicht nacharbeiten**
Vorhandene Tragschicht im Bereich der Terrasse an der Kantine nacharbeiten. Tragschicht oberflächig anreißen, bis zu 10cm auf- und abtragen und an die neue Höhensituation anpassen.
Hierzu Tragschichtmaterial aus natürlicher Gesteinskörnungen 0/22 liefern und einbauen. Ggf. überflüssiges Material laden, abfahren und entsorgen.

Die Erschwernis beim kleinteiligen Einbau im Bereich
der Wegeflächen sowie einzelnen Terrassen ist im Angebotspreis zu berücksichtigen.
Einbauort: vorhandene Terrasse an Kantine
Menge: 70,000 m2

**02.13.0030 Schottertragschicht 0/45 für Pflasterflächen herstellen**
Schottertragschicht für Platten- und Pflasterflächen aus natürlicher Gesteinskörnungen 0/45 liefern und einbauen.

Die Erschwernis beim kleinteiligen Einbau im Bereich
der Wegeflächen sowie einzelnen Terrassen ist im Angebotspreis zu berücksichtigen.

Einbauort: Terrassenerweiterung
Menge: 40,000 m2

**02.13.0040 Pflasterstein von KANN - VIOS RX40 40/20/8**
Pflastersteinsystem aus Beton nach DIN EN 1338, Qualität DI(K) mit R5/2mm gefasten Kanten, einer im verlegten Zustand nicht sichtbaren Nocken-Verschiebesicherung und einer fein kugelgestrahlten Oberfläche mit Natursteinkörnung und dezent schimmernden Glimmerpartikeln.

Hergestellt aus min. 40% gütegesichertem Recyclingmaterial in einer zertifizierten, klimaneutralen Produktion und nachgewiesenem Gesamttreibhauspotential deklariert durch eine Umwelt-Produktdeklaration (EPD) gemäß ISO 14025 und EN 15804. Nachweisbar Schadstoffarm (Prüfung der Ökotoxizität nach DIN CEN/TS 16637-2) und umweltfreundlich durch die Prüfkriterien des Umweltzeichens „Blauer Engel“ (DE-UZ 216).

Produkte aus klimaneutraler Produktion (CCF-Zertifizierung) mit verifizierter Umwelt-Produktdeklaration (EPD) und verifiziertem Nachhaltigkeitsbericht.

Betonstein-Pflaster als Flächenbefestigung fachgerecht herstellen. Die Verlegevorschriften des Herstellers und die Angaben der DIN 18318 sowie der ZTV Pflaster-StB 06 sind zu beachten.

Format (Rastermaße in cm): 40 x 20 x 8 cm

Farbe: anthrazit

Verlegemuster: M103

Liefern und in 3-5 cm (verdichteter Zustand) Bettungsmaterial nach DIN 18318, vorzugsweise in kornabgestuftem Splitt- /Sandgemisch der Körnung 0/5 mm, fachgerecht verlegen. Die Filterstabilität von Fuge, Bettung und Tragschicht ist zu gewährleisten.

Die Pflastersteine sind gemäß den Angaben der Bauleitung nach festgelegten Verlegemustern einzubauen. Nach dem Verlegen ist in Abständen von 2 m die Fläche auszurichten. Ein Fugenabstand nach DIN 18318 von 4 mm ist unbedingt einzuhalten.

Das Schließen der Fugen muss kontinuierlich mit dem Fortschreiten des Verlegens mit Fugenmaterial gemäß DIN 18318 bzw. ZTV Pflaster-StB 20 erfolgen.

Der saubere Pflasterbelag ist mit einem Flächenrüttler mit einem Betriebsgewicht von 170 bis 200 kg und einer Zentrifugalkraft von ca. 20 bis 30 kN bis zur Standfestigkeit abzurütteln. Der Belag darf nur im trockenen Zustand unter Verwendung einer Plattengleit-Vorrichtung abgerüttelt werden. Nach dem Abrütteln sind die Fugen erneut zu schließen und überschüssiges Fugenmaterial unmittelbar zu entfernen. Abschließend ist eine Grundreinigung (Bauabschlussreinigung) mit Wasser und ggf. mit einem geeigneten Reinigungsmittel und Bürsten durchzuführen.

Die Leistungen verstehen sich einschließlich aller erforderlichen Nebenarbeiten. Das Einpassen von Steinen ist im Einheitspreis einzurechnen.

Einbau: Terrasse Kantine
Menge: 90,000 m2

**02.13.0050 Betonpflaster anpassen, Naßschneider**
Vorgenanntes Betonpflaster an den Kanten und Anschlüssen mit Diamantschneider (Naßschneider) sauber anpassen.
Mindeststeingröße 1/3 des Gesamtsteins.
Hinweis: Pflasterschnitte, die aufgrund einer fehlerhaften Ermittlung des Pflasterrasters durchzuführen sind, werden nicht
vergütet!
Menge: 50,000 m

**02.13.0060 Zulage Betonkante als Einfassung**
Außenliegendes Pflaster als Läuferbahn ausführen.
Den Läufer auf ein 10cm starkes und 20cm breites Betonfundament mit einseitiger Betonrückenstütze versetzten. Als Zulage zur Pflasterposition.

Randeinfassung Kantine
Menge: 25,000 m

**02.13.0070 Wassergebundene Wege herstellen**
Wassergebundene Wegefläche herstellen.
Hierzu eine 15cm Tragschicht aus natürlicher Gesteinskörnungen 0/45 herstellen und lagenweise verdichten. Darauf eine 8cm starke dynamische Schicht aus natürlicher Gesteinskörnungen 0/22 erstellen, diese mit einer Walze verdichten.
Als Deckschicht eine 4cm statisch verdichtete Schicht aus
HanseGrand Ruhrbraun 0/5mm einbauen
Der Einbau erfolgt im erdfeuchten Zustand.
Einbau und Verdichtung gemäß FLL-Empfehlung für wassergebundene Wegedecken.

Einau: Wege und Boulplatz
Menge: 350,000 m2

#### Abschnitt 02.14 EINBAUTEN

**02.14.0010 Cortenstahl Hochbeet**
Pflanzgefäß TERRESTA als Pflanztrog

Gartenmetall®-System TERRESTA

Abmessungen Pflanztrog
Geometrie: Rechteckig
Breite: 500 mm
Länge: 2.000 mm
Höhe: 900 mm
Oberkante: 2x abgekantet: 60 mm/ 20 mm

Material: Flachstahl gewalzt. Ausführung aus wetterfestem
Baustahl Cortenstahl Corten B ASTM A 588, Güte S355J2W+N.
Werkstoff Nr. 1.8965 nach EN 10025-5 mit Abnahmeprüf
zeugnis. Oberfläche auf den Sichtseiten optisch vorgerostet.

Lieferung als vorgefertigtes Element. Einschließlich aller
Aussteifungen nach statischen Erfordernissen. Alle Kanten
entgratet. Alle Ecken und Kanten rund abgekantet, verschweißt
mit geeignetem Schweißdraht und eben verschliffen.

Evtl. notwendige Stoßfugen sind so auszubilden, dass kein
Schrauben o.ä. zu sehen sind.

Einbau und Aufbau Höhengerecht versetzen. Zur Stabilität 8 Auflagepunkte schaffen. Hierzu Pflastersteine im Format 20/20/8cm in ein Betonfundament versetzen. Diese werden in Waage 5cm unter der Fertighöhe des Geländes versetzt. Diese liegen so, dass auf den Außenkanten das Hochbeet aufliegt.
Einschließlich Auskleiden der Trogseiten mit
geeigneten Wärmedämmplatten d=20 mm, extrudierter
Polystyrol-Hartschaum (XPS), geschlossenzellig und druckfest.
Wärmeleitfähigkeit 0,035 W/(mK).
Inkl. Vliesverkleidung
Trogverfüllung im unteren Bereich, sind 10cm Blähton im Vliesmantel einzubringen. Der Rest ist mit intensivem Pflanzsubstrat bis 5 cm unter die
OK Trogkante.

Bewässerungsunterstützung:
Als Ergänzung zu den Wurzel-Dämmschutzplatten und zur
Verlängerung der Bewässerungsintervalle. Einbau von
Wasserspeichermatten mit einer Wasseraufnahmekapazität
von min. 50% des Eigenvolumens (auch Hygromatte genannt).
Dicke 40 mm. Ein Zentimeter Wasserspeichermatte entspricht
bei 50% Wasseraufnahme ca. 3 Zentimeter Erdsubstrat.

Ausgeschriebenes Fabrikat (oder gleichwertig):
Gartenmetall®
Thumm Technologie GmbH
In der Au 14
72622 Nürtingen
Tel. +49 (0) 70 22 / 92 76 - 0
Fax +49 (0) 70 22 / 92 76 - 50
www.gartenmetall.de
info@gartenmetall.de
Menge: 2,000 St

**02.14.0020 Sonnensegelanlage - Boulefeld**
Sonnensegelanlage mit 2 dreieckigen Sonnensegeln liefern und montieren

Liefern und fachgerechte Montage einer Sonnensegelanlage bestehend aus:
2 x dreieckigen Sonnensegeln
Tuchgröße je Sonnensegel ca. 5.140 × 5.140 × 5.140 mm
Ausführung aus UV-beständigem, wetterfestem und wasserdurchlässigem Gewebe einschließlich sämtlicher Spannvorrichtungen, Edelstahlbeschläge und Befestigungselemente.

Befestigung der Anlage an 4 Stück Pfosten aus Edelstahl oder gleichwertig, zum Einbetonieren mit einer Einbindetiefe von mindestens 80 cm. Einschließlich sämtlicher Erdarbeiten, Aushub, Abfuhr überschüssigen Bodenmaterials, Herstellung der erforderlichen Betonfundamente, lot- und fluchtgerechter Ausrichtung der Pfosten sowie vollständiger Montage und Verspannung der Sonnensegel.

Farbton des Sonnensegels nach Bemusterung und Freigabe durch die Bauleitung.

Einbauort: Boulefeld

Fabrikat Ziegler Metall Typ BENEVENTO oder gleichwertig
Menge: 1,000 St

**02.14.0030 Sonnensegelanlage - Sitzgruppen auf Grünfläche**
Dreieckiges Sonnensegel mit 3 Pfosten liefern und montieren

Liefern und fachgerechte Montage eines dreieckigen Sonnensegels, Fabrikat Ziegler Metall Typ BENEVENTO oder gleichwertig. Tuchgröße ca. 5.140 × 5.140 × 5.140 mm. Ausführung aus UV-beständigem, wetterfestem und wasserdurchlässigem Gewebe einschließlich sämtlicher Spannvorrichtungen, Edelstahlbeschläge und Befestigungselemente.

Befestigung an 3 Stück Pfosten aus Edelstahl oder gleichwertig, zum Einbetonieren mit einer Einbindetiefe von mindestens 80 cm. Einschließlich sämtlicher Erdarbeiten, Aushub, Abfuhr überschüssigen Bodenmaterials, Herstellung der erforderlichen Betonfundamente, lot- und fluchtgerechter Ausrichtung der Pfosten sowie vollständiger Montage und Verspannung des Sonnensegels.

Farbton des Sonnensegels nach Bemusterung und Freigabe durch die Bauleitung.

Einbauort: Sitzgruppen auf Grünfläche
Menge: 1,000 St

**02.14.0040 Sonnensegelanlage - Terrasse Kantine**
Dreieckiges Sonnensegel mit Pfosten- und Fassadenbefestigung liefern und montieren

Wie vorherige Position, jedoch Ausführung mit  Befestigung an 1 Stück Pfosten mit einer Einbindetiefe von mindestens 80 cm einschließlich Fundament und Erdarbeiten sowie an 2 Befestigungspunkten an der vorhandenen WDVS-Fassade mittels geeigneter, zugelassener Befestigungssysteme einschließlich aller erforderlichen Verstärkungen, Dichtungen und Anschlussarbeiten.

Farbton des Sonnensegels nach Bemusterung und Freigabe durch die Bauleitung.

Einbauort: Terrasse der Kantine
Menge: 1,000 St

**02.14.0050 Sitzgruppe - Ziegler MANUTA**
Liefern und fachgerechte Montage einer Bank-Tisch-Kombination Typ MANTUA (Art.-Nr. 374.031, Fabrikat ZIEGLER). Ausführung bestehend aus einem Tisch und zwei fest verbundenen Sitzbänken ohne Rückenlehne. Unterkonstruktion aus feuerverzinktem und pulverbeschichtetem Stahl, Sitz- und Tischauflagen aus pulverbeschichteten Aluminium-Rechteckprofilen in Standardfarbe nach Herstellerprogramm.

Abmessungen der Gesamtanlage ca. 2.000 × 1.800 × 760 mm (B × T × H). Tischabmessungen ca. 2.000 × 790 × 760 mm, Bankabmessungen ca. 2.000 × 440 × 450 mm. Gesamtgewicht ca. 110 kg.

Einschließlich Lieferung, Montage, Herstellung der erforderlichen Streifenfundamente, sämtlicher Erdarbeiten, Aushub, Abfuhr überschüssigen Bodenmaterials, Fundamentherstellung, Befestigung und Befestigungsmaterial, Einmessen sowie lot- und fluchtgerechter Ausrichtung. Sämtliche Nebenleistungen sind in den Einheitspreis einzurechnen.

Farbton der Aluminiumauflagen und Oberflächen der Stahlkonstruktion sind vor Ausführung anhand von Herstellerunterlagen bzw. Mustern durch die Bauleitung freizugeben.
Menge: 3,000 St

**02.14.0060 Sitzbank - Ziegler MANUTA**
Liefern und fachgerechte Montage einer Sitzbank Typ MANTUA
 (Art.-Nr. 374.029, Fabrikat ZIEGLER Metallbearbeitung GmbH) mit Rückenlehne. Sitzbank mit Unterkonstruktion aus Stahl, feuerverzinkt und pulverbeschichtet. Sitzfläche und Rückenlehne aus pulverbeschichteten Aluminium-Rechteckprofilen.

Abmessungen ca. 2.000 × 600 × 810 mm (B × T × H), Sitzhöhe ca. 450 mm. Ausführung zur Befestigung durch Aufdübeln auf befestigtem Untergrund. Einschließlich aller Befestigungsmittel, Transport, Montage, Einmessen und Ausrichten. Anlieferung zerlegt, betriebsfertig montieren.

Einschließlich Herstellung der erforderlichen Betonfundamente gemäß Herstellervorgaben, sämtlicher Erdarbeiten, Aushub, Abfuhr überschüssigen Bodenmaterials, Fundamentherstellung, Befestigung und Befestigungsmaterial der Sitzbank sowie Wiederverfüllung und Angleichung der angrenzenden Flächen.

Farbton der Aluminiumauflagen und Oberflächen der Stahlkonstruktion sind vor Ausführung anhand von Herstellerunterlagen bzw. Mustern durch die Bauleitung freizugeben.

Einbauort: Wegeanlage
Menge: 3,000 St

**02.14.0070 Abfallbehälter - Renner Typ 7705**
Liefern und fachgerechte Montage eines Standabfallbehälters Typ 7705 von Renner mit einem Fassungsvermögen von ca. 60 Litern und integriertem Ascher. Ausführung mit Standpfosten zum Einbetonieren. Behälter und Pfosten aus Stahl, Oberfläche für den dauerhaften Außeneinsatz geeignet, Farbton RAL 7016 Anthrazitgrau.

Ausführung gemäß Herstellerprogramm mit:

Befestigungsart: zum Einbetonieren
Ausführung: mit Ascher
Farbe: RAL 7016 Anthrazitgrau

Einschließlich Lieferung, Montage, sämtlicher Befestigungsmittel, Herstellung des erforderlichen Betonfundaments gemäß Herstellervorgaben, aller erforderlichen Erdarbeiten, Aushub, Abfuhr überschüssigen Bodenmaterials, Fundamentherstellung, Einbau des Pfostens, lot- und fluchtgerechter Ausrichtung sowie betriebsfertiger Übergabe. Sämtliche Nebenleistungen sind in den Einheitspreis einzurechnen.
Menge: 3,000 St

**02.14.0080 Tischtennisplatte - Cornilleau - PARK Outdoor**
Liefern und fachgerechte Montage einer wetterfesten Outdoor-Tischtennisplatte Typ CAMPUS 510 Outdoor (Fabrikat Cornilleau) für den dauerhaften Einsatz im öffentlichen Raum. Ausführung mit vandalismusbeständiger Spielplatte in Farbe Grau, dauerhaft witterungsbeständig und für Schulen, Wohnanlagen, Parks und Freizeitanlagen geeignet. Fest montiertes Netzsystem für den ganzjährigen Außeneinsatz.

Abmessungen entsprechend dem internationalen Tischtennismaß von ca. 2,74 × 1,53 m. Robuste Unterkonstruktion aus korrosionsbeständigen Materialien für den dauerhaften Einsatz im Außenbereich.

Einschließlich Lieferung, Montage, Herstellung der erforderlichen Betonfundamente gemäß Herstellervorgaben, sämtlicher Erdarbeiten, Aushub, Abfuhr überschüssigen Bodenmaterials, Fundamentherstellung, lot- und fluchtgerechter Ausrichtung, vollständiger Befestigung der Tischtennisplatte sowie aller erforderlichen Befestigungs- und Nebenleistungen.

Farbton der Tischoberfläche grau. Vor Ausführung sind Herstellerunterlagen durch die Bauleitung freizugeben.
Menge: 1,000 St

**02.14.0090 Quellstein aus Grauwacke inkl. Pumpe und Technik liefern und einbauen**
Liefern und fachgerechter Einbau einer kompletten Quellsteinanlage aus natürlichem Grauwacke-Findling. Findling mit bearbeiteter Austrittsöffnung für ein Wasserspiel, Höhe ca. 60–80 cm, Gewicht und Abmessungen passend zur Planung.

Einschließlich erforderlicher Erdarbeiten, Aushub, Herstellung eines tragfähigen Unterbaus, Lieferung und Einbau eines unterirdischen Wasserreservoirs mit Abdeckung, leistungsangepasster Tauchpumpe, Druckleitung, Armaturen und sämtlicher erforderlicher Elektro- und Wasserführungskomponenten innerhalb der Anlage. Quellstein höhen- und fluchtgerecht versetzen, Wasserlauf einregulieren und betriebsfertig herstellen.

Einschließlich aller Befestigungs-, Anschluss- und Nebenleistungen sowie Funktionsprüfung und betriebsfertiger Übergabe.
Menge: 1,000 St

#### Abschnitt 02.15 BOULEFELD

**02.15.0010 Randeinfassung Tiefbord 8/30/100 cm**
Liefern und fachgerechtes Setzen von Tiefbordsteinen aus Beton im Format 8/30/100 cm (B × H × L), Farbe grau, als seitliche Randeinfassung wassergebundener Wegedecken. Oberkante Bordstein 10 cm über Oberkante fertiger wassergebundener Wegedecke herstellen.

Jeweils zwischen jedem Kantenstein einen Abstand von 3cm vorsehen - zwecks Entwässerung.

Einbau in Magerbetonfundament mit beidseitiger Rückenstütze, höhen- und fluchtgerecht entsprechend den Planungsunterlagen. Einschließlich aller Anpassungsarbeiten, Zuschnitte, Bettungs- und Hinterfüllarbeiten sowie sämtlicher Befestigungs- und Nebenleistungen. Ausführung gemäß den anerkannten Regeln der Technik.
Menge: 30,500 m

**02.15.0020 Randeinfassung Holzbalken**
*** Bedarfsposition ohne GB
Randeinfassung des Boulefeldes aus Holz erstellen.

Um die Boulekugeln zu begrenzen Kantholz im Querschnitt 10 / 10cm aus Eichenholz in der Länge an den Gegebenheiten an gepasst (mind. 1,50m Stücke) waagerecht im Abstand von 2cm zueinander und 5cm vom Boden mit L-Pfostenankern einbauen.

L-Pfostenanker in entsprechender Dimensionierung im Abstand von maiximal 1,50m in ein Betonfundament 30/30/60cm verbauen. Kanholz waagerecht daran mit passender Verschraubung befestigen.

Alternative Holzarten sind bei gleicher Dauerhaftigkeit und nach Rücksprache mit dem Bauherren möglich.

KI-Beispielbild:

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Menge: 30,500 m

**02.15.0030 Sitzbank aus Steinquadern 50/50/50-80cm**
Sitzbank aus großen Grauwackequadern erstellen.
Ruhrsandsteinquader Höhe 50cm und Breite 40cm, Länge 50-80cm.
Lageweise verdichtetes Fundament aus 20cm Hartkalksteinschotter 0/45mm herstellen.
Steinquader in ein 20cm starkes Betonfundament C20/25 versetzen. Die Steine werden so versetzt, dass sie zueinander ein einheitliches Fugenbild (2-5cm) ergeben. Fuge allseits mit Beton verfugen.

Einbau an der Multifunktionsfläche, in 4 Abschnitten / separaten Bänken, jeweils ca. 3m lang.
Menge: 12,000 m

#### Abschnitt 02.16 ZAUNBAUARBEITEN

**02.16.0010 Drehflügeltore, 1-flügelig, liefern und fachgerecht montieren,H = 1200mm**
Drehflügeltor 1-flügelig, liefern und fachgerecht montieren,
Material wie nachstehend beschrieben:

Torhöhe in mm: 1200
Lichte Weite in mm, einflügelig: 1250mm
Torfüllung: Doppelstabgitter
Maschenweite ca. 50/200 mm, Drahtstärke 8/6/8 mm

Konstruktion:
Rahmenkonstruktion aus stabilem Quadratstahlrohr
60/40 mm mit einer Doppelstabgitterfüllung.
Eine stabileund vor Vandalismus geschützte Aufhängung verbindet Torflügel und Torpfosten (aus 80 x 80 mm
Quadratstahlrohr) sicher miteinander. Der Torflügel
hat einen Öffnungswinkel von 180°.
Das Tor wird komplett mit einem geräuschdämpfenden
Stahlanschlag, zwei Aluminiumschild mit Leichtmetall-Drückergarnitur, Schloss, Profilzylinder und Schlüsselsatz
(3 Stück) geliefert. Der Profilzylinder ist mit der Haustüranlage des Gebäudes  gleichschließend auszustatten.
Seitlich verfügen die Torpfosten über einen Mattenanschluss für den Stabgitterzaun.
Die Aufstellung versteht sich einschließlich der
Anbindung an den weiterverlaufenden Gartenzaun
Korrosionsschutz:
Maximaler Korrosionsschutz der Torflügel und Torpfosten
durch die Kombination von Verzinkung und hochwertiger
Pulverbeschichtung. Die Pulverbeschichtung ist absolut
lichtecht, festhaftend und abriebfest.
Farbe: RAL 7016 (anthrazitgrau)
Ausführung:
Das Tor ist gemäß den örtlichen Gegebenheiten zu verbauen. Die Pfosten werden in einem entsprechend groß dimensionierten Betonfundament verbaut.
Der Aushub ist einzuplanieren.

Nach dem Abbinden des Betons ist die gesamte Toranlage
genau einzujustieren.

Beschädigungen an der Verzinkung bzw. Beschichtung
werden mit Kaltzink und Farbe nachbehandelt.
Menge: 1,000 St

**02.16.0020 Stabgitterzaun 1200mm hoch, liefern und fachgerecht montieren**
Stabgitterzaun 1200 mm hoch (Gittermattenhöhe), liefern
und fachgerecht montieren,
Material wie nachstehend beschrieben:
Pfosten:
Bestehend aus Rechteckstahlrohren 60/40 mm (Länge gemäß Gitterhöhe), Abdeckung des Pfostens mit überstehender Alu-Kappe.
Montage der Gitter am Pfosten mit Klemmleiste, die mittels Innensechskantschraube M8 VA im Systemraster am Pfosten befestigt wird

Gittermatten:

Bestehend aus waagerecht verlaufenden Ø 8 mm doppelt
gegenüberliegenden,
punktgeschweißten Stahldrähten und senkrechten, im
Kreuzverbund
verschweißten, Ø 6 mm Stahldrähten, die einseitig (unten) ca.
30 mm stumpf überstehen.
oben glatter Abschluss durch querlaufenden Draht
Maschenweite: *50/200 mm normal,

Korrosionsschutz:
Maximaler Korrosionsschutz der Gittermatten und Pfosten
durch die Kombination von Verzinkung und hochwertiger
Pulverbeschichtung. Die Pulverbeschichtung ist absolut
lichtecht, festhaftend und abriebfest.
Farbe: RAL 7016 (anthrazitgrau)
alle Metallteile sind nach dem Schweißen hochwertig
verzinkt

Ausführung:
Der Zaun ist gemäß den örtlichen Gegebenheiten zu verbauen.
Die Pfosten werden in einem entsprechend groß dimensionierten Betonfundament verbaut.
Die Gittermatten werden an das Tor der Vorposition angeschlossen.
Der Aushub ist einzuplanieren.
Beschädigungen (durch Ablängung) an der Verzinkung bzw. Beschichtung werden mit Kaltzink und Farbe nachbehandelt.

Einbauort: Einfassung des Gartens zur Straße
Menge: 17,000 m

**02.16.0030 ZULAGEPOSITION - Zusätzlicher Pfosten für 1200mm Zaun**
Zulage für das liefern und einbauen eines zusätzlichen Pfosten. Aufgrund der örtlichen Gegebenheiten sind zusätzliche Pfoste notwendig, um den Zaun Höhe 1200mm stabil zu verbauen.
Menge: 4,000 St

**02.16.0040 ZULAGEPOSITION - Pfosten in Ausführung zum andübeln für 1200mm Zaun**
*** Bedarfsposition ohne GB
Zulage für das liefern und einbauen eines zusätzlichen Pfosten für 1000m hohen Zaun zum andübeln.
Pfosten mit angeschweißter Winkelplatte zum aufdübeln liefern.
Die Pfosten an die eingebauten L-Steine im Bereich der Treppenanlage mittels Fußwinkelplatte montieren.
Größe der Fußplatte mind. 10/12cm, der im 90 Grad dazu stehende Schenkel ist mind. 12/12cm groß.
An der Fußplatte und an der Schenkelplatte sind jeweils mind. 4 Befestigungspunkte. Daran wird mit ausreichend dimensionierten Schrauben und Dübeln der Pfosten befestigt.

Beispielbild:
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Menge: 1,000 St

**02.16.0050 Eckausbildung Stabgitterzaun 1200mm hoch**
*** Bedarfsposition ohne GB
Zulage für die Herstellung einer fachgerechten
Eckausbildung an der Gittermatte Höhe 1200mm.
Beschädigungen an der Verzinkung bzw. Beschichtung durch das passende Ablängen / Umlegen / Umbiegen werden mit Kaltzink und Farbe nachbehandelt.

Abrechnung nach Stück.
Menge: 1,000 St

**02.16.0060 Staketenzauntore, 1-flügelig, liefern und fachgerecht montieren,H = 1100mm**
Gartentor 1-flügelig, liefern und fachgerecht montieren,
Material wie nachstehend beschrieben:

Torhöhe in mm: 1100
Lichte Weite in mm, einflügelig: 1200mm
Torfüllung: mit Staketenzaunmaterial besetzt (Staketenzaun Kastanie - Höhe 120 cm ohne Spitze, Zwischenabstand:2/4cm)

Konstruktion:
Grundrahmen aus Eiche mit Beschlägen und Schloß.
Den Rahmen mit den Staketen besetzen.

Eine stabileund vor Vandalismus geschützte Aufhängung verbindet Torflügel und Torpfosten sicher miteinander. Der Torflügel hat einen Öffnungswinkel von 180°.
Die Aufstellung versteht sich einschließlich der
Anbindung an den weiterverlaufenden Gartenzaun.

Ausführung:
Das Tor ist gemäß den örtlichen Gegebenheiten zu verbauen. Die Pfosten werden in einem entsprechend groß dimensionierten Betonfundament verbaut.
Der Aushub ist einzuplanieren.

Nach dem Abbinden des Betons ist die gesamte Toranlage
genau einzujustieren.
Menge: 2,000 St

**02.16.0070 Staketenzaun 1200mm hoch, liefern und fachgerecht montieren**
Staketenzaun 1200. mm hoch, liefern
und fachgerecht montieren,
Material wie nachstehend beschrieben:
Pfosten:
Holzpfähle Kastanie 180cm lang, 6/9cm Durchmesser, mit Spitze
Zaun: Staketenzaun Kastanie - Höhe 120 cm ohne Spitze, Zwischenabstand:2/4cm

Ausführung:
Der Zaun ist gemäß den örtlichen Gegebenheiten zu verbauen.
Die Pfosten werden in einem entsprechend groß dimensionierten Drainbetonfundament verbaut. Abstand zwischen den Pfosten circa 1,50 Meter.
Der Staketenzaun wird straff zwischen den Pfosten gezogen und mit Schrauben an den Pfosten fixiert.

Das Zaunmaterial wird an das Tor der Vorposition angeschlossen.
Der Aushub ist einzuplanieren.
Die Ablängung haben direkt an einer Stakete zu erfolgen, überstehender Draht ist zu entfernen.

Einbauort: Einfassung vom Teich
Menge: 40,000 m

**02.16.0080 ZULAGEPOSITION - Zusätzlicher Pfosten für 1200mm Staketenzaun**
*** Bedarfsposition mit GB
Zulage für das liefern und einbauen eines zusätzlichen Pfosten. Aufgrund der örtlichen Gegebenheiten könnten zusätzliche Pfoste notwendig werden, um den Staketenzaun Höhe 1200mm stabil zu verbauen.
Menge: 4,000 St

#### Abschnitt 02.17 BIODIVERSITÄT

**02.17.0010 Benjeshecke / Schichtholzhecke**
Benjeshecke / Schichtholzhecke
Im Abstand von circa 1 Meter Robinienpfähle mit einem Durchmesser von 12-15cm und einer Länge von mind. 3,00m  in das Erdreich zu mind. 1/3  Länge einschlagen / einbauen.
Die Robinenpfähle werden zweireihig im Abstand von circa 75cm versetzt. Mittig zwischen den beiden Reihen wird Schnittgut aufgefüllt, sodass ein dicht verzweigtes Schichtwerk entsteht.
Menge: 12,000 m

**02.17.0020 "Biodiversitätshaufen" herstellen**
"Biodiversitätshaufen" in den verschiedenen Grünflächen herstellen
Herstellen von Biodiversitätshaufen auf Vegetationsflächen zur Förderung der Artenvielfalt. Die Biodiversitätshaufen sind aus bauseitsgelagertem Totholzelementen sowie Kies- und Natursteinen unterschiedlicher Korngrößen und Abmessungen herzustellen.
Die Anordnung und Zusammensetzung der Materialien erfolgt als strukturreiche Kleinbiotope mit Hohlräumen, Besonnungs- und Rückzugsbereichen für Insekten und andere Kleintiere. Die Lage der Biodiversitätshaufen ist mit der Bauleitung abzustimmen.
Einschließlich Transport der bauseits bereitgestellten Materialien auf dem gesamten Gelände (maximale Dachhöhe 5,0 m über Gelände), fachgerechtem Einbau, Profilierung und standsicherer Anordnung aller Einzelelemente.
Größe je Biodiversitätshaufen: ca. 1,0 bis 2,0 m² Grundfläche, Höhe bis ca. 0,50 m.
Abrechnung je hergestelltem Biodiversitätshaufen.
Menge: 12,000 St

#### Abschnitt 02.18 TEICHANLAGE

**02.18.0010 Teichanlage**
*** Pauschalposition
Teichanlage herstellen.
Die Teichanlage hat eine Flächengröße von circa 56m² und einen organischen Umfang von circa 37m, die ungefähre Form ist dem Plan zu entnehmen. Die maximale fertige Wassertiefe beträgt 30cm.
Böschungsbereiche des teilweise aufgefüllten Teichbereichs nach Angaben des Auftraggebers modellieren. Hierbei wird ein Böschungswinkel von maximal 1:3 ausgebildete, eher seichter.
Auf die Untergrund  eine 5cm starke Schicht aus steinfreiem Füllsand aufbringen. Darauf ein Teichschutzvlies 200g/m² und eine 1,3mm starke EPDM-Kautschukfolie verlegen. In den Randbereichen eine Kapilarsperre als eine Rinne mit Kiesschüttung umlaufend einbauen. Die Oberkante der Sperre min. 5 cm über den maximalen Wasserspiegel und über das angrenzende Gelände führen. Teichfolie und Vlies faltenfrei über die Erhöhung führen und in den Randgraben (ca. 20 x 20 cm) einbinden oder mechanisch mittels PE-Konterschiene fixieren.
Die Teichfolie mit einer 5-10cm starken Schicht aus buntem Moränenkies 16/32 und 50/150 abdecken. Vereinzelt weiteren Moränenkies in der Größe 100/300mm einstreuen.

Im mittleren Bereich der Teichanlage wird ein Übergang mit Trittplatten erstellt.
Hierzu im Vorfeld den Untergrund entsprechend vorbereiten.
Der Weg verbindet die direkte Wegeführung. Vor der Verlegung der Folie wird der Bereich des Trittsteinweges in einer Breite von 1,0 Meter 15cm stark natürliche Gesteinskörnungen 0/45 eingebaut und lagenweise verdichtet. Darauf wird mittig eine Reihe aus 50/50cm Betonsteinplatten in Mörtelbett verlegen.
Die Kanten besonders mit Vlies schützen vor der Verlegung der Folie.
Auf die Folie circa 6 Trittsteine aus Grauwacke, 40/50-60cm 3cm stark, Kanten gesägt, in ein Teichmörtlebett verlegen. Ggf. zusätzlichen Schutz der Folie bedenken.
Das Mörtelbett soll mit Kies abgedeckt werden.
Menge: 1,000 psch

#### Abschnitt 02.19 VEGETATIONSTECHNISCHE ARBEITEN

**02.19.0010 Planum Unterboden im Bereich Vegetationsflächen, +/- 2 cm**
Planum des vorhandenen Bodens zur Aufnahme des  Oberbodens im Bereich der
Vegetationsflächen
Auf- und Abtrag bis 50 cm,
zulässige Abweichung von der Nennhöhe +- 2 cm.
einschließlich der tiefgründigen Lockerung (30cm) des
Untergrundes.
In Teilflächen gegliedert.
Menge: 1460,000 m2

**02.19.0020 Oberboden liefern und einbauen (Laga Z 0)**
Oberboden nach DIN 18915, Teil 1, Bodengruppe 4 bis
6, frei von Fremdstoffen, liefern und in
unterschiedlichen Stärken profilgerecht und
setzungsfrei einbauen und planieren.
Einbau in ebenen Pflanz- und Rasenflächen.
Eine Bodenprobe ist der Bauleitung vor Anlieferung des Bodens zur Abnahme vorzulegen.
Abrechnung nach Aufmaß an der Auftragsstelle.
Andeckung: bis 0,60m.
Einschl. aller Erschwernisse und der erforderlichen Handarbeiten in den Randbereichen.
Menge: 710,000 m3

**02.19.0030 Estrichsand liefern und einbauen (Laga Z 0)**
Estrichsand 0-8mm nach DIN EN 12620, frei von Fremdstoffen, liefern und innerhalb der Staudenfläche in die obere Bodenschicht, bis 40cm Tiefe einarbeiten. Oberfläche setzungsfrei planieren.
Einbau in Pflanzflächen.
Einschl. aller Erschwernisse und der erforderlichen Handarbeiten in den Randbereichen.
Menge: 240,000 m3

**02.19.0040 Vegetationsflächen fräsen/ lockern**
Vegetationsflächen  fräsen/lockern bis 20 cm einschl.
aussortieren von Wurzel- und Pflanzenresten.
Erschwernisse in Form von Handlockerungen in
Randbereichen sind in
den Einheitspreis einzurechnen.
Unkräuter, Steine > 5 cm, Wurzelreste sind
ordnungsgemäß zu entsorgen.
Menge: 3615,000 m2

**02.19.0050 Grobplanum Vegetationsflächen**
Grobplanum der Vegetationsflächen (Rasen-, Pflanzflächen
und Bankettbereiche)  herstellen, Abweichung von
Sollhöhe +/- 5 cm, Unkräuter, Steine > 5 cm,
Wurzelreste der entfernten Vegetationsschicht sind
abzulesen und zu entsorgen.
Erschwernisse in Form von Handlockerungen in
Randbereichen und Traufbereichen vorh. Gehölze sind in
den Einheitspreis einzurechnen.
Menge: 3615,000 m2

**02.19.0060 Bodenverbesserung mit Oscorna-Bodenaktivator**
Oscorna-BodenAktivator
organisch-mineralischer NP-Dünger, 3 % N + 2 % P2O5,
35 % organische Substanz,
chloridarm. Bestehend aus Meeresalgenkalk,
Tonminerale, Urgesteinsmehl, Horn-, Knochen-, und
Federnmehl, Traubenkernschrot, Rapsschrot, Melasse.
Mit Spurenelementen wie Magnesium, Calcium,
Eisen, Schwefel, Jod, Mangan, Zink, Bor, Kupfer,
Molybdän, Kobalt, Kieselsäure.

Zur Vorbereitung des Bodens liefern,
gleichmäßig aufbringen und flach einarbeiten.
0,2 kg je m2 in den Oberboden (0 - 30 cm) einmischen.
Menge: 3615,000 m2

**02.19.0070 Düngung Pflanzfläche Oscorna-Animalin**
Oscorna-Animalin Gartendünger, organischer NPK-Dünger
7 % N, 4 % P2O5, 0,5 % K2O mit organisch gebundenen
Nährstoffen. Liefern, gleichmäßig verteilen und in die
Bodenoberfläche einarbeiten.
Menge auf Pflanzflächen 0,1 kg je m2.
Menge: 1670,000 m2

**02.19.0080 Kompost liefern und einbauen**
Liefern und fachgerechter Einbau von gütegesichertem, güteüberwachtem Fertigkompost zur Bodenverbesserung in Vegetationsflächen. Kompost gemäß den Anforderungen der Bundesgütegemeinschaft Kompost oder gleichwertig, frei von Fremdstoffen, Unkraut und Schadstoffen.

Material liefern, auf den vorgesehenen Flächen verteilen und gleichmäßig in den Oberboden einarbeiten. Einbaustärke und Einbauort gemäß Planung. Einschließlich Transport, Abladen, Verteilen, Einarbeiten sowie sämtlicher Nebenleistungen.
Menge: 10,000 m3

**02.19.0090 Vegetationsflächen mulchen organisch**
Vegetationsflächen nach dem Pflanzen gegen Verunkrautung und Austrocknung schützen mit Rindenmulch 0-40mm, gütegeschützt,
Dicke der Mulchdecke circa 8 cm
Abrechnung in der Horizontalprojektion.

An diversen Stellen als Zuwegungen
Menge: 150,000 m2

**02.19.0100 Feinplanum**
Feinplanum zukünftiger Rasenflächen und Bankettbereiche
+/- 2cm herstellen.
Anschlüsse  sind 1 cm unter OK an befestigte Flächen
und Einfassungen herzustellen Steine und Fremdkörper >
5 cm sind abzulesen und zu entsorgen.
Menge: 2200,000 m2

**02.19.0110 Einsaat Blumenwiese**
Fachgerechte Blumenwieseneinsaat mit Saatgut der Fa. Rieger Hofmann Schmetterlings-Wildbienen-Saum ( 100% Blumen), UG 2,
Mischungsanteil: 100% Blumen
Saatmenge 2g / m²Füllstoff zum Hochmischen auf 10g / m²
liefern, erstellen und abwalzen.
Menge: 250,000 m2

**02.19.0120 Einsaat RSM 2.3 Gebrauchsrasen / Spielrasen**
Fachgerechte Raseneinsaat mit Gebrauchsrasen RSM 2.3.,
Gebrauchsrasen/Spielrasen, gem.gültiger FLL-RSM Rasen
(Regel-Saatgutmischungen-Rasen)
Menge 25 g/m², liefern, erstellen und abwalzen. Der
Preis versteht sich einschließlich des ersten Schnittes
und aller Nebenarbeiten.
Menge: 1945,000 m2

#### Abschnitt 02.20 PFLANZARBEITEN

**02.20.0010 Pflanzen liefern und pflanzen**
*** Pauschalposition
Alle Pflanzen gemäß beiliegender Pflanzenlisten sowie Pflanzplänen liefern und pflanzen.
Diese Positionen beinhalten das Abladen, den Transport innerhalb der Baustelle, sowie die Lagerung und den Schutz der Pflanzen gegen Austrocknung bis zur Pflanzung.
Alle Pflanzen sind zu pflanzen, einschl. Herstellung des Gießrandes.
Ort der Pflanzung nach Pflanzplan, mögliche Abweichungen sind zwingend mit der Bauleitung abzustimmen.
Pflanzgrube profilgerecht verfüllen und unter Wasserzugabe einschlämmen, sodass vollständiger Bodenschluss gewährleistet ist.
Leistung einschließlich Gestellung und Transport des Gießwassers.
Ballen muss bei Anlieferung im erdfeuchten Zustand sein.
Maßnahmen zur Pflege der Pflanzen nach Pflanzung ist gesondert beschrieben und wird gesondert abgerechnet.
Nach der Anlieferung sind die Pflanzen unverzüglich zu pflanzen. Sollte dieses nicht möglich sein beträgt die maximale Lagerungszeit von Ballenpflanzen auf der Baustelle 48 h nach Anlieferung, die maximale Lagerungszeit für ballenlose Gehölze beträgt max. 24 h Stunden nach Anlieferung. Bis dahin sind geeignete Maßnahmen vom AN zu treffen, die Schädigungen durch Frost, Überhitzung, Austrocknung ausschließen.
Nach Ablauf der vorgenannten Lagerungszeit sind die Pflanzen geordnet und fachgerecht einzuschlagen und zu wässern. Einschlagsflächen sind nach Entnahme der Pflanzen zu planieren und im vorherigen Zustand wieder herzustellen.
Diese Leistungen zum Schutz der Pflanzung werden nicht gesondert vergütet.
Es ist alleinige Sache des AN, den Bauablauf so zu koordinieren, dass ein lückenloser, pflanzenschonender Ablauf der Pflanzung gewährleistet ist. Dieses beinhaltet ebenfalls die abschnittsweise Anlieferung der Pflanzungen nach Baufortschritt und Flächenfreigabe.
Die Pflanzarbeiten verstehen sich einschließlich der Auslegung der Pflanzen vor der Pflanzung, sowie den eventuell erforderlichen Rückschnitt der Wurzeln und der Triebe. Der Kronenschnitt der Bäume ist ebenfalls inbegriffen.
Die angegebenen Pflanzenarten und Pflanzensorten in der Pflanzenliste sind bindend.
Eine Lieferung von Alternativen ist nur zulässig nach vorheriger Rücksprache mit der Bauherrin.
Menge: 1,000 psch

**02.20.0020 Dreibock 350cm, Anbindung Baumgurt schwarz**
Pflanzenverankerung, für Bäume (Dreibock) aus Pfählen standfest einschlagen und durch Halbrundhölzer miteinander verbinden.

Pfahl aus Kiefer, unbehandelt, rund gefräst, gespitzt und gefast, Länge 350cm und Pfahlstärke 10cm.

Anbindung der Pflanze mit Baumgurt verrottungsfrei, schwarz, Breite 50mm (z.B. GROWtect Baumgurt) und Verwendung eines passenden Rindenschutzschlauchs, um das Scheuern des Baumgurtes an der Rinde zu vermeiden. Befestigung am Pfahl mit Befestigungsplättchen und je 2 Nägeln.

 Bezugsquelle: z.B. Hermann Meyer KG

25462 Rellingen, Mail: mail@meyer-shop.com
Österreich Mail: austria@meyer-shop.com
Menge: 2,000 St

**02.20.0030 Schrägpfahl 350cm, Anbindung Baumgurt schwarz**
Pflanzenverankerung, für Solitärsträucher aus einem Pfahl erstellen. Den Pfahl schräg standfest einschlagen.

Pfahl aus Kiefer, unbehandelt, rund gefräst, gespitzt und gefast, Länge 350cm und Pfahlstärke 10cm.

Anbindung der Pflanze mit Baumgurt verrottungsfrei, schwarz, Breite 50mm (z.B. GROWtect Baumgurt) und Verwendung eines passenden Rindenschutzschlauchs, um das Scheuern des Baumgurtes an der Rinde zu vermeiden. Befestigung am Pfahl mit Befestigungsplättchen und je 2 Nägeln.

 Bezugsquelle: z.B. Hermann Meyer KG

25462 Rellingen, Mail: mail@meyer-shop.com
Österreich Mail: austria@meyer-shop.com
Menge: 3,000 St

**02.20.0040 Anbindung Heckenpflanzen**
Die Heckenpflanzen auf mittlerer Höhe (circa 80cm hoch) anbinden.
Hierzu Holzpfähle (Qualität 8cm Durchmesser, 150cm hoch) im Abstand von circa 3 Metern entlang der Heckenpflanzen setzten. Diese mit 3,8mm starkem Spanndraht in 80cm Höhe verbinden.
Die Heckenpflanzen am Draht anbinden.
Menge: 70,000 m

#### Abschnitt 02.21 FERTIGSTELLUNGSPFLEGE

**02.21.0010 Fertigstellungspflege für ein Jahr**
*** Pauschalposition
Im Anschluss an die Pflanzung und Aussaat der im Vorfeld aufgeführten Pflanzen und Flächen die Fertigstellungspflege komplett und umfassend durchführen.
Alle Arbeiten gemäß den Vorgaben in der DIN 18916 sowie DIN 18917, sowie weiterführende Pflege gemäß DIN 18919.
Diese Pflegearbeiten bis zum 31.12.2027 ausführen.
Menge: 1,000 psch

#### Abschnitt 02.22 STUNDENLOHNARBEITEN

*Hinweis: Stundenlohn sind durch firmeneigene Arbeitskräfte nur*
Stundenlohn sind durch firmeneigene Arbeitskräfte nur
auf Anordnung des Bauherrn auszuführen. Der
Verrechnungssatz für die jeweilige Arbeitskraft umfasst
sämtliche Aufwendungen.

**02.22.0010 Facharbeiter**
Hier: Facharbeiter.
Menge: 5,000 Std

**02.22.0020 Vorarbeiter**
Hier: Vorarbeiter
Menge: 5,000 Std

**02.22.0030 Lkw + Fahrer 3,5-7,5 t**
Lkw einschl. Fahrer, Nutzlast über 3,5 bis 7,5 t,
Menge: 5,000 Std

**02.22.0040 Hydraulik Minibagger 1,5 to**
Hydraulik-Minibagger einschl. Fahrer, mit
Ketten-/Radfahrwerk,
Gesamtgewicht bis 1,5 to
Menge: 5,000 Std
